# JVA Bremen, San. Videoanl. (Umst. Analog- auf Digitaltechn.)
Angebotsaufforderung (GAEB DA XML 3.2, DA83)
Projekt: 23-004
Währung: EUR
Auftraggeber: Sonstiges Sondervermögen, Immobilien und Technik des Landes Bremen, vertreten durch IB Stadt, Theodor-Heuss-Allee 14, 28215 Bremen, D, Telefon +49 (421) 3618960, Fax +49 (421) 49616998
Erstellt mit: GXML Toolbox V3.3 R20230829, iTWO_64 V24.0.454, 24.04.2026

## 0. Allgemeine Bedingungen
0.  Allgemeine Bedingungen

0.01  Baustellensicherheit
Der Auftragnehmer (AN) hat im Sinne des §3 der DGUV-Vorschrift 38 "Bauarbeiten" eine Aufsichtsperson zu benennen, die für die Einhaltung der Unfallverhütungsvorschriften der Berufsgenossenschaft verantwortlich ist.
Durch den AN sind dem Auftraggeber (AG) 14 Tage vor Baubeginn schriftlich vorzulegen:

Gemäß Arbeitsschutzgesetz:
§ 5:  Beurteilung der Arbeitsbedingungen mit Ermittlung der Gefährdungen und den
  entsprechenden Arbeitsschutzmaßnahmen als Dokumentation.
§ 7:  Zuordnung der Leistungen und Aufgaben innerhalb des eigenen Betriebes an Mitarbeiter.
§ 10:Benennung der Ersthelfer vor Ort.

Gem. Betriebssicherheitsverordnung:
(Nur bei Erfordernis durch entsprechende Betriebsmittel)
§ 3:  Gefährdungsbeurteilung der Betriebsmittel
§ 9:  Unterrichtung der Beschäftigten zu Arbeitsmitteln und deren Gefahren mit Dokumentation.
§ 10:  Prüfung der Arbeitsmittel

  Das Vorhalten und der Einsatz von Arbeitsschutz- und Arbeitssicherheitsausrüstungen sind Nebenleistungen und werden nicht gesondert vergütet.

0.02  Koordinierung
Der AG ist berechtigt, die Zusammenarbeit auf der Baustelle bei Koordinierungsbesprechungen zu regeln bzw. zu steuern. Der AN ist zur Teilnahme an diesen Besprechungen nach Aufforderung verpflichtet. Die Koordinierung der Montagetermine mit den übrigen Gewerken erfolgt durch die örtliche Bauleitung. Die Ausführung der einzelnen Bauleistungen unterliegen der verbindlichen Bauablaufplanung.

0.03  Herstellvorgang
Mit den im Leistungsverzeichnis enthaltenen Angaben über Bauart, Bauteil, Baustoff und Abmessungen gelten auch der Herstellvorgang und -ablauf bis zur fertigen Leistung, unter Zugrundelegung der Ausführungsbestimmungen der DIN-Normen, als beschrieben.

Hierbei bedeutet Bauart:
Das Herstellen durch Zusammenfügen der Baustoffe und Bauteile bis zur fertigen Leistung. Alle Leistungen umfassen die Vorhaltung der dazugehörigen Stoffe und Bauteile, einschl. Abladen, Lagern, wenn nötig Parametrieren und in Betrieb nehmen auf der Baustelle.

0.04  Einheitspreise
Die Einheitspreise der Positionen beinhalten die Lieferung der erforderlichen Stoffe, Bauteile und Betriebsmittel einschl. Kleinmaterial, das Abladen, Zwischenlagern und den Transport zur Verwendungsstelle, die Montage und das betriebsfertige Zusammenfügen.
0.05  Bestellunterlagen
Die dem AN zur Verfügung gestellten Unterlagen mit Massenangaben sind keine Bestellunterlagen für den AN. Bestellungen sind auf der Grundlage der Werk- und Montagezeichnungen vorzunehmen. Dieser Umstand ist bei der Anfertigung von Zeichnungen in terminlicher Hinsicht zu berücksichtigen.

0.06  Maße
Sämtliche Maße für die Ausführung sind auf der Baustelle zu nehmen.

0.07  Eingriffe / Unterbrechungen
Werden für die Herstellung bzw. Inbetriebnahme der Anlage Eingriffe in die bestehenden Anlagenteile oder Unterbrechungen in der Energieversorgung usw. notwendig, so sind diese Maßnahmen, insbesondere Zeitpunkt und Dauer mit dem Auftraggeber (AG) und dem Nutzer rechtzeitig abzustimmen.

0.08  Funktionsprüfung
Die fertige Leistung ist mit einer erfolgreichen Funktionsprüfung und Messungen an den eingebauten Materialien nachzuweisen.

0.09  Inbetriebnahme Nebengewerke
Das Mitwirken bei der Inbetriebnahme der Nebengewerke, soweit davon die Leistungen des AN berührt werden, wird nicht gesondert vergütet.

0.10  Bauleitung des Auftragnehmers / Bauleiters des AN
Der Auftragnehmer hat für seine Arbeiten einen deutschsprachigen Projektbauleiter und eine Aufsichtsperson schriftlich zu benennen: Bauleiter AN.
Der Bauleiter AN ist verantwortlichen für die Erfüllung der gesetzlichen und behördlichen Verpflichtungen. Er hat die Ausführungen der vertraglichen Leistungen zu leiten, die eigenen Arbeiten mit den anderen am Bau Beteiligten zu koordinieren und für die Ordnung auf seiner Baustelle zu sorgen.

0.11  Änderung der Ausführung
Eine Änderung der Ausführung gegenüber der Planung ist nur nach vorheriger Rücksprache mit dem AG und dessen schriftlicher Zustimmung zulässig. Die Zustimmung des AG ist durch den AN im Sinne des Baufortschritts rechtzeitig schriftlich zu erwirken.

0.12  Sprache
Verkehrssprache ist deutsch.
Alle Unterlagen (Zeichnungen, Protokolle, Betriebsanleitungen, etc.) sind in deutscher Sprache abzufassen.

## 1.0 DIN 18 299
1.0  Angaben zu DIN 18 299
Nummerierung (2. und 3. Ziffer) und vollständiger Text gemäß DIN 18 299 Allgemeine Technische Vertragsbedingungen für Bauleistungen

Hinweis
Soweit in der Leistungsbeschreibung auf technische Spezifikationen, z. B. nationale Normen, mit denen europäische Normen umgesetzt werden, europäisch technische Bewertungen, gemeinsame technische Spezifikationen, internationale Normen, Bezug genommen wird, werden  auch ohne den ausdrücklichen Zusatz: "oder gleichwertig" immer gleichwertige technische Spezifikationen in Bezug genommen.

1.1  Angaben zur Baustelle

1.1.1  Lage der Baustelle
JVA Bremen
28239  Bremen

Der Baustellenbereich befindet sich auf dem Gelände der JVA Bremen im inneren Sicherheitsbereich der Liegenschaft.

Umgebungsbedingungen
Keine besonderen Umgebungsbedingungen

Zufahrtsmöglichkeit
Zufahrt zum Baugelände über Hauptpforte am Fuchsberg 3.

Beschaffenheit der Zufahrt
Asphaltiert bzw. Schotterstraße

Einschränkungen bei der Zufahrt
Kfz-Schleuse mit Passkontrolle
Durchfahrtshöhe 4,50 m, Durchfahrtsbreite 4,00 m, Länge der Schleuse 19,85 m.

Im Rahmen der Einfahrt in die JVA wie auch der Ausfahrt aus der JVA werden Kontrollen der  Fahrzeuge und der Ladung durch Bedienstete der JVA durchgeführt, ggf. sind Wartezeiten möglich, wenn die Schleuse durch andere Fahrzeuge besetzt ist.

Dieser aus Sicherheitsgründen zwingend erforderliche Ablauf kann einen erhöhten Zeitaufwand mit sich bringen und wird nicht gesondert vergütet.

Sh. auch die Anlage "Belehrung für Fremdpersonen zum Verhalten in Justizvollzugseinrichtungen gegenüber Gefangenen" - Pkt. 3 und 4
Zeitliche Angaben zu Wartezeiten im Alarmfall sind nicht möglich, da situationsbedingt. Wartezeiten aus Alarmfall sind festzuhalten und zeitnah von der  Bauleitung gegenzeichnen lassen. Zum JVA-Gelände ist der Baustellen-/Einrichtungsbereich durch einen 3,0 m hohen festen Stabgitterzaun mit Sperrdraht und Plane abgetrennt, dieser dient als Bauzaun und wird vorab aufgestellt.

Arbeitszeiten
Regelarbeitszeiten: Montag - Donnerstag 7:00 bis 17:00 Uhr
  Freitag 7:00 bis 13:00 Uhr
Darüber hinausgehende Zeiten sind frühzeitig über die Bauleitung bei der JVA anzumelden.

1.1.2  Besondere Belastungen

1. Personenüberprüfung
Die Personenüberprüfung umfasst eine Abfrage des polizeilichen Informationssystems beim  bremischen Landeskriminalamt und/oder die Einholung einer unbeschränkten Auskunft aus dem Bundeszentralregister.

Es wird dringend empfohlen, mehr Personal als auf der Baustelle erforderlich zur Überprüfung  anzumelden, um im Falle von Krankheit, Urlaub etc. Arbeitsunterbrechungen, bedingt durch fehlendes Personal bzw. um zeitliche Verzögerungen durch zusätzliche Überprüfungen zu vermeiden.

2. Sicherheitsregeln/-vorschriften für Arbeiten auf dem Gelände der JVA
Sh. dazu:
- JVA spezifische Anlagen Anlage 1.1

1.1.3  Art und Lage der baulichen Anlagen
Die Baumaßnahme umfasst die gesamte Liegenschaft der JVA Bremen.
Sh. Lageplan

1.1.4  Verkehrsverhältnisse
Siehe Punkt 1.1.1 für die Verkehrsverhältnisse an der Kfz-Schleuse.

1.1.5  Freizuhaltende Flächen
Das Parken von Fahrzeugen auf dem Baustellengelände ist nicht gestattet. Damit es zu keinem  Fahrzeugstau innerhalb des Baustellenbereiches kommt, sind die Entlade- bzw. Beladevorgänge so kurz wie möglich zu halten.

Die Benutzung der Verkehrswege auf dem JVA-Gelände bzw. von in Betrieb befindlichen Bereichen, sind nur in Ausnahmefällen und mit ausdrücklicher Genehmigung der Anstaltsleitung gestattet.

Für die Unterbringung von Mannschafts- und Materialbuden steht nur ein begrenzter Bereich zur Verfügung. In jedem Fall ist vorher mit der örtlichen Bauleitung und dem Auftragnehmer -  Rohbauarbeiten Verbindung aufzunehmen. Aufenthalts- Lager- und WC-Container sind in der  Anlage Baustelleneinrichtungsplan dargestellt.

Der Baumbestand sowie sämtlicher Pflanzenbestand im Baustellenbereich ist entsprechend den geltenden Bestimmungen nach RAS / LGH (Richtlinien für die Anlagen von Straßen /  Landschaftsschutzgesetz), Abschnitt IV, zu schützen.

1.1.6  Transporteinrichtungen
siehe DIN 18382

1.1.7  Anschlüsse
Baustrom/-wasser:
Baustrom/-wasser wird vom Bauherrn/Auftraggeber unentgeltlich zur Verfügung gestellt. Die Kosten für Bauwasser sind nicht in die Einheitspreise einzurechnen.

Eine Wasserentnahme für die Bauzeit ist nur mit geeigneten Systemtrenner mit Rückflussverhinderer gestattet, um eine Verkeimung der vorh. Leitung zu verhindern.

Abwasser:
Farbreste und Reinigungsflüssigkeiten, Baustoffe, Baumaterialien und kontaminierte Stoffe bzw.
Flüssigkeiten dürfen in keinem Fall über die Toilettenanlagen in das Abwassersystem eingeleitet
werden, sondern müssen entsprechend ihres Abfallartenschlüssels fachgerecht gelagert und  entsorgt werden.

1.1.8  Mitbenutzung von Flächen
In Abstimmung mit der Bauleitung.

1.1.9  Bodenverhältnisse
Entfällt

1.1.10  Hydrologische Werte
Entfällt

1.1.11  Besondere umweltrechtliche Vorschriften
Entfällt.

1.1.12  Vorgaben Entsorgung
Die regelmäßige Säuberung der Baustelle sowie die besenreine Reinigung beim Verlassen der Baustelle bei Arbeitsschluss, bei Arbeitsunterbrechungen und nach Abschluss der Arbeiten sind Aufgaben des Auftragnehmers. Werden diese Bedingungen nach schriftlicher Aufforderung
nicht erfüllt, können die erforderlichen Arbeiten durch den Auftraggeber zu Lasten des Auftragnehmers nachgeholt werden und werden von der Abschlags- bzw. Schlussrechnung abgezogen.

Im Betrieb befindliche Flächen (Flure, Aufzüge, Treppenhäuser etc.), die ausnahmsweise für  die Baustellenbeschickung im Bestand genutzt wurden, sind sofort nach Benutzung wieder zu reinigen.

1.1.13  Schutzgebiete
Entfällt

1.1.14  Baumschutz
Entfällt

1.1.15  Öffentlicher Verkehr
Die Zufahrt zur Kfz-Schleuse erfolgt über die Straße am Fuchsberg. Aufgrund des anliegenden Parkplatzes für die JVA-Bediensteten wird es zum jeweiligen Dienstbeginn und  -ende zu erhöhtem Kfz-Verkehr kommen.

Die Parkplätze sowie Stellplätze vor dem Baubüro (VZG) stehen dem AN und seinen  Mitarbeitern nicht zur Verfügung.

1.1.16  Vorhandene Anlagen
Das Gebäude ist im Zuge einer Vorabmaßnahme medienfrei geschaltet worden. Es sind Baustromverteiler im Innen- und Außenbereich vorhanden.

1.1.17  Hindernisse
Personenüberprüfung

Für die Ausführung der Leistungen ist eine Personenüberprüfung notwendig. Der Bieter  verpflichtet sich ausschließlich überprüftes Personal einzusetzen, bzw. solches Personal, das bereit ist, sich einer Personenüberprüfung zu unterziehen. Es wird dringend empfohlen, mehr Personal als auf der Baustelle erforderlich zur Überprüfung anzumelden, um im Falle von Krankheit, Urlaub etc.  Arbeitsunterbrechungen, bedingt durch fehlendes Personal, bzw. um zeitliche Verzögerungen durch zusätzliche Überprüfungen zu vermeiden.

Die Personenüberprüfung ist zwingend verbunden mit einer persönlichen Einweisung durch den Sicherheitsbeauftragten der JVA.
Die Überprüfung gilt auch für die Bauleitung des Auftragnehmers und sonstiges,  aufsichtsführendes, nicht ständig auf der Baustelle anwesendes Personal.
Die Überprüfung umfasst eine Abfrage des polizeilichen Informationssystems beim Bremischen Landeskriminalamt und/oder die Einholung einer unbeschränkten Auskunft aus dem Bundeszentralregister.
Für den Fall, dass der Auftragnehmer seinen vertraglichen Verpflichtungen deshalb nicht nachkommen kann, weil seinem Personal der Zugang zur Justizvollzugsanstalt verweigert wurde, behält sich der Auftraggeber ein Rücktrittsrecht vor, dessen Ausübung regelmäßig nicht zum Schadensersatz verpflichtet.

1.1.18  Kampfmittel
Entfällt

1.1.19  Baustellenordnung
Sicherung des Baustellengeländes:
Das Baustellengelände befindet sich im gesicherten Bereich der JVA.

Baustellengelände, geöffnete Schächte etc. sind zu sichern, sofern sie sich im Bereich der Baustelle befinden. Näheres regeln Positionen des Leistungsverzeichnisses.

Ausführung / Abwicklung der Baumaßnahme
Abbruchmaterialien dürfen nicht zwischengelagert werden und sind sofort abzufahren.

Beim Transport von staubigen Abbruchmaterialien ist darauf zu achten, dass keine  Staubbelästigungen für den gesamten JVA -Bereich entstehen.

Baustelleneinrichtung: Die Baustelleneinrichtung erfolgt in Absprache mit der Bauleitung in dafür vorgesehenen Flächen.

Der Auftragnehmer haftet für Schäden aller Art, die auf der Baustelle, deren Zufahrtswegen, im Gebäude, an Einrichtungen, Geräten und Anlagen durch Personen seiner oder einer in seinem Auftrag stehenden Firma verursacht werden.

Die Aufstellung von Baucontainern und Baugeräten und die Lagerung von Baustoffen ist nur an den von der Bauleitung genehmigten Plätzen gestattet. Zwingen die weiter fortschreitenden Arbeiten oder sonstige Gründe zum Umsetzen der Einrichtungen, so ist dieses alleinige Angelegenheit des Unternehmers. Kosten hieraus werden bauseits nicht anerkannt. Die Haftung des Unternehmens wird durch die Genehmigung der Aufstellung nicht eingeschränkt.

Das Verbrennen von Materialien ist auf dem JVA-Gelände nicht gestattet.

Auf dem JVA-Gelände ist nach Möglichkeit nur mit geräuscharmen Baumaschinen zu arbeiten. Der interne JVA-Verkehr darf in keiner Weise durch den Baustellenverkehr gestört werden.
Im Besonderen sind Erschütterungen grundsätzlich zu vermeiden. Sollten Arbeiten erforderlich werden, die evtl. Erschütterungen in den angrenzenden vorhandenen Gebäuden verursachen könnten, sind diese zeitlich zu koordinieren und mind. 1 Tag vorher bei der Bauleitung und der Technischen Abteilung der Anstalt anzumelden. Alle an der Baustelle tätigen Arbeitskräfte sind zur Verpflichtung der Lärmminderung bei den Bauarbeiten anzuweisen.

Die Verkehrssprache ist deutsch siehe Punkt 0.12.

Die Benutzung der Verkehrswege auf dem JVA-Gelände bzw. in Betrieb befindliche Bereiche sind nur in Ausnahmefällen und mit ausdrücklicher Genehmigung der Anstaltsleitung gestattet.

1.1.20  Besondere Anordnungen
Bei Schalthandlungen an aktiven Anlagen beachten:
Schaltungen werden durch den technischen Betrieb des Nutzers nach vorheriger Absprache  durchgeführt. Im Regelfall sind Schalthandlungen mindestens drei Wochen vorher anzumelden. Der gewünschte Termin kann sich auf Grund betrieblicher Belange verzögern.

Meldung über Feuerarbeiten
Dieses betrifft Schweiß-, Schneid-, Löt-, Abtrenn- und Schleifarbeiten u. ä. mit offener Flamme. Für die Ausführung von Feuerarbeiten gelten die Vorschriften des Verbandes für Schweißtechnik, des Verbandes der Sachversicherer und der Unfallverhütungsvorschrift DGUV.

Diese Arbeiten sind schriftlich vor Beginn dem Brandschutzbeauftragten anzumelden. Diese Regelung gilt auch für Subunternehmer entsprechend.

Aus v. g. Gründen ist vor Beginn einer jeden Trenn-, Schweiß-, Schneid- oder Lötarbeit auf der Baustelle oder in den Gebäuden der JVA Bremen immer ein Erlaubnisschein der Technischen Abteilung der Anstalt einzuholen.

Arbeitsschutz
Bei der Planung und Durch- bzw. Ausführung der in Auftrag gegebenen Arbeiten sind die Grundsätze des Arbeitsschutzgesetzes in der jeweiligen gültigen Fassung von jedem Auftragnehmer eigenverantwortlich zu beachten und umzusetzen.

Lärmschutz
Grundlagen

Grundlagen für die Ausführung der Baumaßnahme sind das Bundes Immissionsschutzgesetz  (BImSchG) in der Fassung vom 16.06.2020, die Allgemeine Verwaltungsvorschrift zum Schutz gegen Baulärm - Geräuschimmissionen (AVV-Baulärm) sowie die Baumaschinenlärm-Verordnung nach aktuell gültiger Fassung. Der Lage der Baustelle in einem nach dem BImSchG einzustufenden Sondergebiet Justizvollzugsanstalt ist in besonderer Weise Rechnung zu tragen.

Der festgelegte Immissions-Richtwert Lr = 62 dB(A) am Tag ist in den nachstehend  angegebenen Kernarbeitszeiten einzuhalten.
Die Kernarbeitszeit umfasst den Zeitraum Montag bis Donnerstag vom 07:00 bis 17:00 Uhr,  Freitag 07:00 bis 13:00 Uhr.
Kurzzeitige Überschreitungen bis auf Lmax = 75 dB(A) sind unter besonderen Umständen nach vorheriger Absprache möglich.
Bei erforderlichen Arbeiten, die über die Regelarbeitszeit hinausgehen bzw. an Samstagen,  Sonn- und Feiertagen ist die Zustimmung der Bauleitung und der Technischen Abteilung der JVA Bremen einzuholen.
Arbeiten, die starken Lärm verursachen, wie z. B. Stemmen, Bohren und Sägen in Mauerwerk und Stahlbeton sind auf ein Minimum zu reduzieren und vorher bei der Bauleitung anzumelden.  Unvermeidbare Arbeiten sind konzentriert auszuführen und werden von der Bauleitung koordiniert.
Die Bauarbeiten sind so geräuscharm wie möglich auszuführen, um die Belästigung der Insassen und des Personals in den umliegenden Justiz-Gebäuden auf ein Minimum zu reduzieren. Da es sich hierbei um hoch sensible Bereiche handelt, kann es bei  lärmverursachenden Arbeiten vorkommen, dass diese zeitweise eingestellt werden müssen. Der hier entstehende erhöhte Aufwand wird nicht gesondert vergütet und ist in die Einheitspreise mit einzurechnen.

Maßnahmen an Baumaschinen
Der Einsatz von lärmarmen Baumaschinen, deren vorbeugende Instandhaltung sowie ein leistungsangepasster Betrieb wird gefordert.
Es dürfen nur mit dem Umweltzeichen UZ 53 gekennzeichnete Baumaschinen eingesetzt werden, entsprechend dem aktuellen Stand der Eintragungen in der Liste des Umweltbundesamtes Berlin. Lärmverursachende Maschinen oder Geräte sind ggf. baulich zu kapseln - siehe hierzu auch AVV-Baulärm, Abschnitt VII. - Maßnahmen an Baumaschinen - Absatz 2.

Verfahrenstechnische Maßnahmen
Technisch mögliche Verfahren zur Vermeidung von Baulärm sind anzuwenden. Im Besonderen sind Erschütterungen grundsätzlich zu vermeiden. Sollten Arbeiten erforderlich werden, die evtl. Erschütterungen in den angrenzenden vorhandenen Gebäuden verursachen könnten, sind diese zeitlich zu koordinieren und mind. 1 Tag vorher bei der Bauleitung und der Technischen Abteilung der JVA Bremen anzumelden.

Organisatorische Maßnahmen
Alle an der Baustelle tätigen Arbeitskräfte sind zur Verpflichtung der Lärmminderung bei den Bauarbeiten anzuweisen.

1.1.21  Schadstoffe:
Entfällt

1.1.22  Vorarbeiten:
Entfällt

1.1.23  Andere Unternehmer:
Wartungsfirma der bauseits vorhanden Videoüberwachungsanlage Fa.  Bosch

1.1.24  Allgemeine Hinweise:
Allgemeine Vorbemerkungen

Rechnungsbearbeitung:

Rechnungsempfänger:
Freie Hansestadt Bremen
Sondervermögen für Immobilien und Technik des Landes Bremen
vertreten durch Immobilien Bremen
Eigenbetrieb der Stadtgemeinde Bremen
Theodor Heuss Allee 14
28215  Bremen
über das zuständige Architektur- bzw. Fachingenieurbüro

In der Kopfzeile müssen Rechnungen wie folgt benannt werden:
Sanierung Videoanlage (Umstellung Analog- auf Digitaltechnik)
Titel:  ...........................
 Auftragsnummer:  ...........................
 Maßnahmennummer:  ...........................
Auftragsdatum und Auftragssumme: ...........................
Leistungszeitraum:  ...........................

Abschlags- und Schlussrechnungen sind jeweils 1-fach mit einem prüffähigen, vom Auftragnehmer unterschriebenes Aufmaß (1-fach) bei Mengenermittlung auf Grundlage von  Plänen mit Kopien der Pläne bzw. Planausschnitte (ebenfalls 1-fach) einzureichen. Alle Aufmaße und Abrechnungspläne sind mit Datum, Stempel und Unterschrift des AN zu versehen.

Örtliche Aufmaße sind vorab mit der Bauleitung des zuständigen Planungsbüros gemeinsam durchzuführen, danach erst ist die Rechnung zu stellen. Bei Schlussrechnungen müssen die Abrechnungspläne und Aufmaße ebenfalls mit Datum, Stempel und Unterschrift des  AN versehen als Originale eingereicht werden. Sowohl Abschlags- als auch Schlussrechnungen müssen grundsätzlich über alle Positionen kumuliert aufgestellt werden, von der Gesamtsumme müssen dann die bereits gezahlten Abschläge abgezogen werden.

Bautagesberichte:
Alle Firmen sind verpflichtet, Bautagesberichte zu schreiben und wöchentlich im Original der örtlichen Bauleitung vorzulegen. Diese sind arbeitstäglich aufzustellen und müssen ausführlich verfasst sein (Bezeichnung der Baumaßnahme, Datum, Anzahl und Qualifikation der Mitarbeiter, ausgeführte Arbeiten, Witterung). Sie müssen alle Angaben enthalten, die für die Ausführung und Abrechnung des Auftrages von Bedeutung sein können. Das Führen der Bautagesberichte ist Bestandteil des Auftrags und wird nicht gesondert vergütet.

Baubesprechungen:
Alle Firmen, die aktuell auf der Baustelle vertreten sind, haben nach Aufforderung an den wöchentlich stattfindenden Baubesprechungen mit einem fachkundigen Bauleiter oder Vorarbeiter teilzunehmen.

Zusätzliche Leistungen, Tagelohnarbeiten
1) Tagelohnarbeiten dürfen nur nach schriftlich erfolgtem  Auftrag des Auftraggebers ausgeführt werden.
2) Zusätzliche oder geänderte Leistungen dürfen gleichfalls nur nach schriftlich erfolgtem Auftrag des Auftraggebers ausgeführt werden.
Nachträge müssen unverzüglich gestellt werden, hierzu ist grundsätzlich ein prüffähiger Kalkulationsnachweis einzureichen:
Tagelohnstunden von Facharbeitern können nur entsprechend abgerechnet werden, wenn die Facharbeiterbriefe den Architekten bzw. Fachingenieuren vorgelegt wurden.
Die ausführende Firma hat eine Liste der auf der Baustelle tätigen Facharbeiter dem zuständigen Architektur- bzw. Fachingenieurbüro samt Kopie des Facharbeiterbriefs zu übermitteln.
Erfolgt dieses nicht, können die angefallenen Stunden nicht zu dem  entsprechenden Stundenlohn abgerechnet werden. Bei Facharbeiterbriefen, die nicht in deutsch vorliegen, sind beglaubigte Übersetzungen einzureichen.
Tagelohnnachweise werden im Original wöchentlich im Anschluss an die Baubesprechung den Fachingenieuren und dem AG zur Unterschrift vorgelegt.
Tagelohnnachweise müssen bei der Schlussrechnung als Originale eingereicht werden. Tagelohnnachweise sind nachvollziehbar aufzustellen (Ort der Ausführung, Name und Qualifikation der ausführenden Mitarbeiter, genaue Bezeichnung der Arbeiten) und der Bauleitung unverzüglich vorzulegen.
Tagelohnarbeiten sind vorab der Bauleitung anzukündigen.

Dokumentationsunterlagen  /  Nachweise
Die vorschriftsmäßige Entsorgung der abgebrochenen Baustoffe ist durch entsprechende Nachweise zu belegen.
Soweit es sich um Schadstoffe bzw. schadstoffbehaftete Materialien handelt, unterliegen diese dem elektronischen Nachweisverfahren. Die Begleitung / Beaufsichtigung erfolgt durch ein eingeschaltetes Fachingenieurbüro. Eine Schlussabnahme nach VOB bzw. Erstellung der Schlussrechnung ist erst möglich, wenn alle geforderten Dokumentationsunterlagen vollständig vorliegen. Hierzu gibt es eine separate Position im Leistungsverzeichnis. Alle Nachweise sind spätestens mit der Schlussrechnung im Original einzureichen.

Sonstiges
Gemäß VOB/B § 3 - Ziffer 1 - werden den einzelnen Auftragnehmern die zur Ausführung nötigen Unterlagen, Zeichnungen usw. unentgeltlich digital zur Verfügung gestellt.

Werden aus betriebsbedingten oder organisatorischen Gründen von einzelnen Auftragnehmern Ausfertigungen in Papierform benötigt, so können diese gegen Erstattung der Kosten zusätzlich zur Verfügung gestellt werden.

Jeder Auftragnehmer hat zum Abnahmetermin vollständige Dokumentationsunterlagen in Papierform in einfacher Ausfertigung dem Auftraggeber zu übergeben. Zeichnungen, Pläne, Produktdatenblätter usw. sind zusätzlich im Format .dwg oder .dxf sowie .pdf 1fach zu übergeben. Nach Überprüfung bei der Abnahme sind zwei weitere Ausfertigungen in Papierform dem AG zu übergeben.

Die Unterlagen müssen den Stand der gebauten Wirklichkeit wiedergeben und dienen der Dokumentation und Verwaltung des Objektes. Hierzu zählen u. a. Technische Betriebsbeschreibungen, Leitungsverläufe, Verteilungen usw., die eine lückenlose Anlagenerkennung möglich machen. Die Kosten sind in einer separaten Position erfasst.

1.2  Angaben zur Ausführung
1.2.1  Arbeitsabschnitte
Bauzeiten / Kalkulation
Die Abschnittsweise Ausführung ist im Angebot mit zu berücksichtigen.
Siehe 4.0 Anlagen-/Schnittstellenbeschreibung

Es wird ausdrücklich darauf hingewiesen, dass Anpassungen der Bauzeitenpläne, wie im Objektbereich üblich, im Laufe der Bauzeit erforderlich werden.

Der Bieter bestätigt durch Angebotsabgabe ausdrücklich, dass er flexibel auf Anpassungen reagieren kann.

Es wird darauf hingewiesen, dass kein Bieter davon ausgehen kann, seine Leistungen in einem  Zuge auszuführen, vielmehr erfolgt die Fertigstellung im Taktverfahren mit Vor- und  Nachgewerken und üblicherweise mit bereichsweiser bzw. geschossweiser Fertigstellung. Auch  hieraus können keine separaten Ansprüche geltend gemacht werden.

Es wird darauf hingewiesen, dass Arbeitsunterbrechungen bzw. die Verlagerung von Arbeiten in andere Bereiche erforderlich werden können. Insbesondere ist auch ein erhöhter  Koordinationsaufwand der Fachbauleiter der einzelnen Unternehmen mit der Bauleitung der  Architekten und Sonderfachleute erforderlich und kalkulatorisch zu berücksichtigen.

In der geplanten Bauzeit sind mehrere Arbeitsabschnitte vorgesehen u.a.

- Errichtung des Videosicherheitsrings
- Verlegung von Datenleitungen
- Bereichsweise Demontage der Bestandskameras und Montage der neuen IP-Kameras sowie Inbetriebnahme

Die einzelnen Arbeitsabschnitte werden teilweise durch den Betrieb der JVA beeinflusst. Dies hat zur Folge, dass die oben genannten Arbeiten mit Unterbrechungen einzukalkulieren sind.

1.2.2  Erschwernisse
Der JVA-Betrieb läuft weiter, ggf. sind Abschaltzeiten abhängig von den Anforderungen des JVA-Betriebes. Abschaltzeiten sind rechtzeitig zu terminieren und abzustimmen. Der AN muss davon ausgehen, dass aufgrund des JVA-Betriebs die Monteure sich ohne Begleitung durch JVA-Bedienstete frei bewegen können.

Es muss ein lückenloser Betrieb der Videoanlage gewährleistet werden. Neu installierte Kameras sind zwingend nach der Montage in Betrieb zu nehmen.

Die unter 1.1.19 beschrieben Baustellenordnung ist zu berücksichtigen.

1.2.3  SiGe- Plan
Entfällt

1.2.4  Art und Umfang Leistungen Unfallverhütung
Vorhalten und Einsatz von Arbeitssicherheitsausrüstungen und -Schutzausrüstungen.

1.2.5  Kontaminierte Bereiche
Entfällt

1.2.6  Besondere Anforderungen Baustelleneinrichtung:
Der AN kann nicht davon ausgehen, dass Lager- und Aufenthaltsräume zur Verfügung stehen. Reststoffe/Abfälle sind entsprechend den geltenden Regeln der Technik getrennt zu sammeln und zu entsorgen.

1.2.7  Vorhalten von Gerüsten:
Gerüste mit H > 3,5 m sind -sofern erforderlich- in Positionen erfasst.

1.2.8  Mitbenutzung von Gerüsten, Hebezeugen, Aufenthalts- und Lagerräumen etc.
Der AN hat hierauf keinen Anspruch. Der Auftraggeber stellt keine Gerüste, Hebezeuge, Transportmittel oder ähnliches. Aufenthalts- oder Lagerräume werden nicht gestellt.

1.2.9  Vorhalten von Geräten, Hebezeugen Aufenthalts- und Lagerräumen
Für die Baustelleneinrichtung ist der AN verantwortlich.

1.2.10  Wiederaufbereitete Stoffe:
Sind nicht zugelassen.

1.2.11  Anforderungen an wiederaufbereitete Stoffe, nicht genormte Bauteile
Wiederaufbereitete Stoff sind nicht zugelassen, mögliche Abweichungen werden durch Positionen des Leistungsverzeichnisses geregelt.

1.2.12  Besondere Anforderungen an Art, Güte und Umweltverträglichkeit Stoffe/Bauteile
Regeln die Positionen des Leistungsverzeichnisses, ggf. sind auf Verlangen sind Muster vorzulegen.

1.2.13  Art und Umfang Eignungs- und Gütenachweise
Stoffe
Regeln die Positionen des Leistungsverzeichnisses.
Auf Verlangen sind ggf. Muster vorzulegen.

Personal
Qualifikation gemäß der Art der durchzuführenden Arbeiten. Über die gesamte Bauzeit hat ein qualifizierter Obermonteur zur Beaufsichtigung und Koordinierung der Arbeiten auf der Baustelle anwesend zu sein.

Dokumentation
Für alle ausgeführten Leistungen ist von dem Auftragnehmer (AN) eine umfangreiche Dokumentation aufzustellen. Art und Umfang der Dokumentation ist in separaten Positionen des Leistungsverzeichnisses erfasst. Die Dokumentation ist in deutscher Sprache abzufassen. Ein besonderer Augenmerk ist auf die Verständlichkeit von Sicherheitshinweisen in Betriebsanleitungen zu richten. Gefahrenhinweise müssen eindeutig und leicht zu verstehen sein. Schnittstellen zu anderen Gewerken sind in die Pläne einzutragen.

CE-Bestätigung
Die im Rahmen der CE-Kennzeichnungsvorschriften für jedes Produkt vom jeweiligen Hersteller mitzuliefernden Unterlagen sind spätestens zur Abnahme zwingend dem Auftraggeber zu übergeben. Fehlen diese Unterlagen und Nachweise ist dies ein wesentlicher Mangel gem. § 12 Nr. 3  VOB/B. Für elektrische Betriebsmittel, die nicht Teil einer Maschine sind bzw. werden, hat der Auftragnehmer mit dem Formblatt "CE-Bestätigung" zu bestätigen, dass für die Montage der Anlage/des Anlagenteils ausschließlich elektrische Betriebsmittel verwendet wurden, die von ihrem Hersteller unter Beachtung der gültigen Vorschriften in den Verkehr gebracht wurden.

Prüfzeichen-Bestätigung
Der Auftragnehmer hat mit dem beiliegenden Formblatt "Prüfzeichen-Bestätigung" zu bestätigen, dass die Vorschriften für Produkte des Bauproduktengesetzes, nach Maßgabe der jeweils gültigen Bauregelliste, erfüllt wurden.

1.2.14  Auf der Baustelle gewonnene Stoffe verwenden/verwerten
Demontiertes Material ist zu entsorgen bzw. der JVA zu übergeben.

1.2.15  Entsorgung Materialien
Ist durch Positionen geregelt.

1.2.16  Beigestellte Materialien
Entfällt

1.2.17  Abladen, Lagern und Transport durch den AG
Der AG übernimmt keine der Arbeiten.

1.2.18  Leistungen für andere Unternehmer
Entfällt oder durch Positionen geregelt.

1.2.19  Mitwirken Einstellen/Inbetriebnahme mit anderen Beteiligten
Der AN hat bei der Einstellung/Inbetriebnahme von Anlagen anderer Beteiligten mitzuwirken, sofern hiervon seine eigenen Leistungen betroffen bzw. hierfür erforderlich sind.

Dies betrifft z. B. folgende Anlagen: Bosch Videomanagementsystem (BVMS) und Bosch Informationssystem (BIS) usw.

1.2.20  Benutzung vor Abnahme
Führt nicht automatisch zur Abnahme der Leistungen.

1.2.21  Wartung während der Gewährleistungsfrist
Der Auftraggeber beabsichtigt für die ausgeschriebenen Anlagenteile einen separaten Wartungsvertrag abzuschließen. Der Wartungsvertrag liegen den Angebotsunterlagen bei.

1.2.22  Abrechnung nach bestimmten Zeichnungen oder Tabellen
Die Abrechnung hat nach Zeichnung, Aufmaß und Aufmaßzusammenstellung zu erfolgen.

1.2.23  Digitale Auftragsabwicklung
Der Auftrag ist von der Angebotsabgabe, den Aufmaßen, den Nachträgen bis zu den Rechnungen komplett digital abzuwickeln. Der Datenaustausch erfolgt nach den Regelungen des Gemeinsamen Ausschusses Elektronik im Bauwesen - GAEB, Schnittstelle DA  XML.

## 2.0 DIN 18 382
2.0  Angaben zu DIN 18 382
  Nummerierung (2. und 3. Ziffer) und vollständiger Text gemäß DIN 18 382 Allgemeine Technische Vertragsbedingungen für Bauleistungen (ATV) - Elektro-, Sicherheits- und Informationstechnische Anlagen

2.1  Angaben zur Baustelle

2.1.1  Art und Lage der technischen Anlagen
  Siehe DIN 18299 Punkt 1.1.1 bis 1.1.4

2.1.2  Überlassung von Anschlüssen zur Datenfernübertragung
Der AN hat hierauf keinen Anspruch.

2.1.3  Auf- und Abbau von Gerüsten
entfällt

2.1.4  Transportwege
siehe DIN 18299 Punkt 1.1.4

Der Auftragnehmer hat dafür zu sorgen, dass im Rahmen der Baumaßnahme keine Schäden an der Verkehrsfläche entstehen.

Bestehende Schäden sind der Bauüberwachung rechtzeitig mitzuteilen.

2.2  Angaben zur Ausführung Elektro-, Sicherheits- und Informationstechnische Anlagen
2.2.1  Beistellen von Gerüsten, Bühne etc.
Entfällt, Gerüste, Bühnen etc. werden durch den Auftraggeber nicht beigestellt.

2.2.2  Bauart der (des) Gebäude(s)
  Siehe DIN 18299 Punkt 1.1.3

2.2.3  Planunterlagen
  Siehe 5.0 Montageunterlagen

2.2.4  Datenaustausch
  Der Auftragnehmer erhält Zeichnungen im .dwg-Format, Schriftstücke im .pdf-Format, ggf. erforderliche Tabellen im .xls-Format.
  Übergeben werden:
  Siehe 5.0 Montageunterlagen

  Grundsätzlich erfolgt der Datenaustausch per E-Mail, USB-Speichermedium oder CD/DVD.
  Das Übertragen von o.g. Daten über andere nicht genannte Medien oder Dienste ist untersagt. Dazu zählen Instant Messaging-Dienste z. B. WhatsApp, Social Media-Dienste z. B. Facebook oder ähnliche öffentliche Dienste zur Datenübertragung.

2.2.5  Brandschutz
Kabeldurchführungen in Wänden und Decken sind gem. Den Örtlichkeiten entsprechend der Brandschutzklasse der Wände und Decken in entsprechender Qualität auszuführen.

2.2.6  Technische Daten der Netze
Vorhandene Niederspannungsverteiler für die Allgemein- und Notstromversorgung,
  Niederspannung: 230 V/400 V, 50 Hz

2.2.7  Anschlussstellen/Anschlussbedingungen Netze
siehe Anlagenbeschreibung 4.0

2.2.8  Betriebsstätten
  Keine Anforderung.

2.2.9  Lage / Ausführung Schaltanlagen
  Ist den entsprechenden Positionen der Leistungsbeschreibung sowie siehe der Anlagenbeschreibung 4.0 zu entnehmen.

2.2.10  Anschlussstellen / Anschlusswerte
  Ist den entsprechenden Positionen der Leistungsbeschreibung sowie siehe der Anlagenbeschreibung 4.0 zu entnehmen.

2.2.11  Überspannungsschutz
  Entfällt

2.2.12  Kabel / Leitungen / Verlegesysteme, etc.
  Ist den entsprechenden Positionen der Leistungsbeschreibung zu entnehmen.

2.2.13  Schwingungsdämpfung
  Entfällt

2.2.14  Montageuntergrund
  Verputzes Rotsteinmauerwerk und -decken, Trockenbauwände (Gipskarton oder Holzfaserplatten), Beton, Kalksandstein

2.2.15  Montage- und Werkplanung
  Siehe 5.0 (Montageunterlagen)

2.2.16  Maßstab Detailpläne
  Siehe 5.0 (Montageunterlagen) und entsprechende Positionen des Leistungsverzeichnisses

2.2.17  Muster
  Muster sind nur auf Anforderung vorzulegen für vom Nutzer zu bedienende nicht handelsübliche Komponenten und Installationsmaterialien.

2.2.18  abweichende Prüfanforderungen
  Wird durch Positionen des Leistungsverzeichnisses geregelt

2.2.19  Art und Umfang Messungen
  Wird durch Positionen des Leistungsverzeichnisses geregelt

2.2.20  Art und Umfang Einweisungen
  Die Einweisung hat zeitlich getrennt von der Abnahme zu erfolgen. Der Auftragnehmer hat den Auftraggeber / Betreiber über alle Anlagenteile in der Bedienung und Wartung zu unterrichten und ein besonderes Augenmerk auf Gefahrenhinweise zu legen.

2.2.21  Anzahl, Art und Umfang der Revisionsunterlagen / Dokumentation
  Wird durch Positionen des Leistungsverzeichnisses geregelt

2.2.22  Instandhaltung während der Gewährleistung
Siehe 18299 - 1.2.21

2.2.23  Instandhaltung nach der Gewährleistung
Siehe 18299 - 1.2.21

2.2.24  Sachverständigengutachten
  Entfällt

## 3.0 DIN 18 386
3.0  Angaben zu DIN 18 386
  Nummerierung (2. und 3. Ziffer) und vollständiger Text gemäß DIN 18 386 Allgemeine Technische Vertragsbedingungen für Bauleistungen (ATV) - Gebäudeautomation

3.1  Angaben zur Baustelle

3.1.1  Art und Lage der technischen Anlagen
  Siehe DIN 18299 Punkt 1.1.1 bis 1.1.4

3.1.2  Überlassung von Anschlüssen zur Datenfernübertragung
Der AN hat hierauf keinen Anspruch.

3.1.3  Auf- und Abbau von Gerüsten
entfällt

3.2  Angaben zur Ausführung Gebäudeautomation
3.2.1  Anbindung von Fremdsystemen
  Wird durch Positionen des Leistungsverzeichnisses geregelt

3.2.2  Muster
  Muster sind nur auf Anforderung vorzulegen für vom Nutzer zu bedienende nicht handelsübliche Komponenten und Installationsmaterialien.

3.2.3  Management- und Bedieneinrichtungen
  Wird durch Positionen des Leistungsverzeichnisses geregelt

3.2.4  Automatisierungseinrichtung, Schalt- und Verteileranlagen
  Wird durch Positionen des Leistungsverzeichnisses geregelt

3.2.5  Visualisierungs- und Bedienungskonzepte
  Wird durch Positionen des Leistungsverzeichnisses geregelt

3.2.6  Verlegesysteme und Verlegearten
wird durch Positionen des Leistungsverzeichnisses geregelt

3.2.7  EMV, Überspannungs-, Explosions- und Geräteschutz
wird durch Positionen des Leistungsverzeichnisses geregelt

3.2.8  Anforderungen aus dem Brandschutzkonzept
  Keine Anforderung.

3.2.9  Termine
  Terminplan wird nachgereicht

3.2.10  Provisorien
  Wird durch Positionen des Leistungsverzeichnisses geregelt

3.2.11  Geforderte Zertifizierungen
  Notwendige Zertifizierungen nach Normvorgaben zur Errichtung der Anlagen

3.2.12  Art und Bedingung zur Nutzung vorh. Datennetze
  Wird durch Positionen des Leistungsverzeichnisses geregelt

3.2.13  Funktionsbeschreibung
  Wird durch Positionen des Leistungsverzeichnisses geregelt

3.2.14  Energiemanagement und Energieeffizienz
  Wird durch Positionen des Leistungsverzeichnisses geregelt

3.2.15  Sachverständigengutachten
  Siehe DIN 18382 Punkt 2.2.24

3.2.16  Datenaustausch
  Siehe DIN 18382 Punkt 2.2.4

## 4.0 Anlagen-/Schnittstellenbeschreibung
4.0  Anlagen-/Schnittstellenbeschreibung
  Die vom Auftragnehmer auszuführende Leistung umfasst die stufenweise und betriebsfertigen 1:1-Austausch der Analog- zu IP-Kameras. Zudem das Mitwirken bei der Inbetriebnahme von Anlagen, die seine Leistungen betreffen, z. B. Anbindung an das übergeordnete Managementsystem etc. In den Gebäuden Zentralgebäude, Werkhof 1, Sozialtherapie, Pavillon des geschlossenen Frauenvollzugs, Haus 3 und Haus 4 sowie den Außenbereich  innerhalb und außerhalb der Anstaltsmauer. Zudem in den Gebäuden Werkhaus 2, Schule und Sporthalle zur Errichtung des Videosicherheitsrings.

  Ausgenommen sind die Gebäude Haus 1, Haus 2, Mittelbau und das alte Lazarett. Diese Gebäude werden aktuell saniert und sind direkt nicht Bestandteil der Baumaßnahme.
  Im Zuge der allgemeinen Sanierung der JVA Bremen, Standort Oslebshausen, ist das Zentralgebäude als Neubau errichtet worden.

Im Zentralgebäude ist die Sicherheitszentrale der Liegenschaft als übergeordnete Stelle aller zu sanierenden Gebäude implementiert.

Alle Gebäude mit den sicherheitstechnischen Anlagen Video innen, Video außen sind auf die Sicherheitszentrale im Zentralgebäude aufzuschalten. Die Aufschaltung erfolgt über den bauseits vorhandenen LWL-Sicherheitsring und die in diesem Ring separate Patchung für die Videoanlage.

Das vorhandene übergeordnete Managementsystem ist von der Fa. Bosch (im weiteren AN SI-Technik Zentralgebäude) im Zuge des Neubaus Zentralgebäude installiert und in Betrieb genommen worden.

Als Abschluss jedes noch zu sanierenden Gebäudes und der Neubauten ist ein 19"-Standschrank installiert. Der 19"-Standschrank ist mit 19"-LWL-Patchfeldern auf denen der Sicherheitsring und die Datenübertragung der Anstalt selbst abgeschlossen sind. Ebenso ist hier der Anschluss der Kupferfernmeldekabel integriert.

Die Übergabe von Plänen in Papier und Datenformaten an den AN Si.-Technik Zentralgebäude liegt im Leistungsbereich des AN. Die Angaben sind im Vorfeld der Inbetriebnahme der Anlagen nach Absprache mit der Bauleitung an die Fa. Bosch zu übergeben.

Die Bedienplätze TMS (Client) werden durch den AN geliefert und Aufgestellt. Die Einrichtung des TMS und das Einpflegen der Grundrisspläne mit allen anlagenspezifischen Texten, Melderanzeigen usw. erfolgt durch den AN.
        1. Technisches Managementsystem
1.1 Allgemein
Das TMS dient zur übersichtlichen Anzeige und Steuerung der aufgeschalteten Systeme.
Im Zuge der Errichtung des Zentralgebäudes wurde bereits ein TMS errichtet und wurde teilweise durch die Errichter-/Wartungsfirma Bosch auf einen aktuellen Stand gebracht.

1.2 Zentralen
Das TMS ist als serverbasierendes System mit entsprechenden Bedienplätzen in der Sicherheitszentrale im Zentralgebäude sowie den Arbeitsplätzen des allgemeinen Vollzugsdienstes (AVD) bauseits vorhanden.

1.3 Technische Schnittstelle
Als technische Schnittstelle zu den Systemen ist eine systemoffene digitale Schnittstelle wie OPC-IP zu verwenden. Die Schnittstellen müssen folgende Punkte erfüllen.
-  Bidirektionalen Datenaustausch zwischen den Systemen
-  BSI-konform verschlüsselte Übertragung der Daten
-  Konfiguration der auszutauschenden Daten zur Begrenzung der Zugriffsmöglichkeiten auf das jeweils andere System.
Die notwendigen Datenpunkte und Revisionsunterlagen zur Integration in das bauseits vorhandene TMS ist seitens des Errichters der Anlagen an die Wartungsfirma (Bosch) zu Liefern.
Zudem ist ein 1:1-Test der Datenpunkte und vollständiger Funktionstest durchzuführen.
  1.4 Bedienplätze
Die Bedienplätze sind als mehrfache Monitoranlage mit abgesetztem PC vorgesehen, die über KVM-Extender und LWL-Verbindung verbunden sind.
Jeder Bedienplatz ist mit mindestens zwei 24"-Monitoren und einem neuen Bedienplatzrechner ausgestattet.
Die Bedienplatzrechner einschl. Monitoranlage und KVM-Extender werden seitens des AN geliefert, installiert und in Betrieb genommen.

1.5 Benutzeroberfläche
Es sind mindesten 4 Berechtigungsebenen einzurichten, denen jeweils Benutzerprofile zugeordnet werden. Der Nutzer/Betreiber der Anlage muss unabhängig vom Errichter die Möglichkeit haben, Benutzerprofile zu erstellen und einzurichten.
1. Administrator Ebene
a. Vollzugriff auf das System
2. Service Ebene
a. Teilzugriff auf das System z. B. Einsicht direkt auf Daten, Ereignisse und Protokolle sowie voller Zugriff auf die Steuerung der Systeme
b. Anlegen von Benutzerprofilen unterhalb der eigenen Berechtigungsebene
3.Ebene Sicherheitszentrale
a. Zugriff nur auf die einfache Bedienebene der Liegenschaft
b. Ereignisunabhängige Einsicht in Detailansichten von Grundrissen sowie Ereignisprotokollen
c. Steuerung von z. B. Schrankenanlagen und Beleuchtungsanlagen
d. Prozessführung nach Anweisungslisten je Ereignistyp
4. Ebene Stationen
a. Zugriff nur auf die einfache Bedienebene der Station
b. Ereignisunabhängige Einsicht in Detailansichten von Grundrissen sowie Ereignisprotokollen
c. Steuerung von z. B. Schrankenanlagen und Beleuchtungsanlagen der Station oder des Gebäudes
d. Prozessführung nach Anweisungslisten je Ereignistyp

1.6 Protokolle
Alle Ereignisse auf allen Berechtigungsebenen sind systemseitig zu protokollieren.
Das Verändern und / oder Löschen der Protokolle darf von keiner Bedienebene möglich sein. Hingegen muss die Möglichkeit zum Kopieren auf einen Datenträger vorhanden sein und der physikalische Ausdruck der Protokolle vorgehalten werden.
Der Sicherungszeitraum ist mit dem Sicherheitsbeauftragten und dem Datenschutzbeauftragten der JVA abzustimmen.

2. Videoanlage
2.1 Allgemein
Die Videoanlage dient zur Kontrolle der im Wesentlichen durch Insassen betretbaren Bereiche sowie Gitterhafträume, Besonders gesicherte Hafträume (BGH) und andere besondere Hafträume sowie Flure und Treppenhäuser, die die o. g. Bereiche und Räume verbinden.

Grundsätzlich muss die Videoanlage eines im Betrieb befindlichen Gebäudes aufrechterhalten bleiben. Daher kann nur ein bereichsweiser 1:1-Tausch der Kameras erfolgen, die direkt nach dem Austausch entsprechend in Betrieb gehen.

2.2 Zentralen
Die Videoanlage ist bauseits vorhanden und wurde 2023 von Fa. Bosch erneuert und ist als serverbasierendes Steuerungs- und Aufzeichnungssystem aufgebaut.
Aufgrund der notwendigen Redundanz und der unterbrechungsfreien Wartung des Systems sind zwei identische Server errichtet worden.
Die Server übernehmen, bei Ausfall des jeweils anderen, die jeweiligen Prozesse.
  2.3 Technische Schnittstelle
Als technische Schnittstelle zum TMS ist eine herstellereigene digitale Schnittstelle verwendet worden.
  2.4 Bedienplätze
Die Klienten zur Bedienung des BVMS sind auf den PCs des TMS zu Installieren.
Die Bedienplatzrechner einschl. Monitoranlage und KVM-Extender werden seitens des AN geliefert, installiert und in Betrieb genommen.
  2.5 Benutzeroberfläche
Grundsätzlich sind die Anforderungen nach dem Punkt 1.5 zu erfüllen.
Abweichend hiervon ist der Zugriff auf die Videoaufzeichnung über das 4-Augenprinzip zu gewährleisten.
Zudem ist eine weitere Berechtigungsebene für den JVA-Datenschutzbeauftragten oder gleichgestellt einzurichten.

Die Benutzeroberfläche ist so zu gestalten, dass das Hauptbild (ausgewählte Kamera) entsprechend der Anforderung mindestens zur Erkennung von Personen dient. Die weiteren Videobilder sind seitlich, um das Hauptbild bzw. auf weitere Monitore zu verteilen und sollten mindestens der Anforderung zum Detektieren von Personen entsprechen.
Der Bediener soll frei auswählen können, welches Kamerabild als Hauptbild angezeigt werden soll und zudem jederzeit eine manuelle Aufzeichnung starten können.
Die Auswahl des Hauptbildes soll über das BVMS als auch über das TMS möglich sein.
In Abstimmung mit der JVA ist eine automatische Alarmbilddarstellung einzurichten.
Kommen Schwenk-Neige-Zoom-Kameras (PTZ-Kamera) zum Einsatz, soll die Steuerung der aus-gewählten Kamera über einfaches Drag and Drop sowie das Zoomen über das Mausrad oder Joystick möglich sein. Die Kamera muss nach einem, durch den Nutzer, festgelegten Zeitraum wieder in die Grundposition fahren. Die Ablage von Pre-Sets als feste Blick-Positionen sind vor-zuhalten.
  2.6 Protokolle und Aufzeichnung
Alle Ereignisse auf allen Berechtigungsebenen sind systemseitig zu protokollieren.
Das Verändern und / oder Löschen der Protokolle darf von keiner Bedienebene möglich sein. Hingegen muss die Möglichkeit zum Kopieren auf einen Datenträger vorhanden sein und der physikalische Ausdruck der Protokolle vorgehalten werden.
Der Sicherungszeitraum der Protokolle ist mit dem Sicherheitsbeauftragten und dem Datenschutzbeauftragten der JVA abzustimmen.
Bereiche, die nicht gefilmt werden dürfen und eine physikalische Abhilfe nicht durchgeführt wer-den kann, sind zu schwärzen. Für PTZ-Kameras sind Sperrzonen für bestimmte Bedienebenen vorzuhalten, in die die Kameras nicht fahren können.
Die Aufzeichnung der einzelnen Kamerabilder hat grundsätzlich im Ringspeicherprinzip über 72 Stunden zu erfolgen, um den Datenzugriff auch nach Wochenenden oder Feiertagen für Ermittlungsbehörden gewährleisten zu können.
Es muss die Möglichkeit vorgehalten werden, den Zeitraum zur Aufzeichnung im Ringspeicher individuell je Kamera einstellen zu können.
Bei einem Ereignis oder einer manuellen Auslösung, ist das Videobild ab dem Startzeitpunkt -10 Minuten bis zum jeweiligen Ende separat zu speichern.
Zudem muss das Aufzeichnungssystem in der Lage sein, notfalls alle Videobilder parallel für den o. g. Zeitraum speichern zu können.
Das Abrufen und Vervielfältigen jedweder Aufzeichnungen muss über das 4-Augenprinzip berechtigter Personen erfolgen. Eine Exportierungsfunktion muss implementiert sein.
  2.7 Ereignisse
Die oben beschriebenen Ereignisse beziehen sich im Wesentlichen auf die in anderen Systemen ausgelösten Alarme z. B. Liegenschaftsalarm oder Sabotage, die seitens des Nutzers/Betreibers definiert werden.

2.8 Kameras
Kameratypen
Im Wesentlichen kommen folgende Kameratypen zum Einsatz.
-  Im Außenbereich: IP-1080P Schenk-Neige-Zoom-Kameras in vandalismusgesicherter Ausführung
-  Im Innenbereich: IP-1080P Domkameras in vandalismusgesicherter Ausführung mit entsprechenden Zubehören zur Wand-, Decken- oder Eckmontage
-  Kameras zur Eckmontage in BGH-Bereichen
Grundsätzlich müssen alle Kameras mindestens IK10 und IP66 vorweisen und sind mittels POE mit Spannung zu versorgen.
Der Datentransfer zwischen Kamera und Server entweder über die Bosch-eigenen Protokolle oder ONIV-Standard.

2.9 Netzaufbau
Aufgrund des bauseits vorhandenen Aufbaus der Anlagen und der Einbindung im Sicherheitsring, ist, um eine Übertragungsrate von mind. 1 Gbit zu erreichen, die Videoanlage von den anderen sicherheitstechnischen Anlagen physikalisch zu trennen. Dies beinhaltet im Wesentlichen den Aufbau eines eigenen Videoringes mit den in den LWL-Sicherheitsringen freien Fasern und neue Netzwerkswitchen in den Gebäuden. Dies schließt Gebäude ein, die keine Videoanlage vorweisen.

Die Kameras im Außenbereich sind/werden über ein eigenes LWL-Netz und LWL zu RJ-45 Konvertern im Mast erschlossen.

Grundsätzlich wird in den Bestandgebäuden ein 1:1-Tausch durchgeführt. Im Wesentlichen wird dazu das vorhandene Leitungsnetz LWL, Cat und COAX wiederverwendet. Für LWL und COAX-Verbindungen sind entsprechende Konverter zu verwenden.

In den Gebäuden Sozialtherapie und Pavillon 1 des geschlossenen Frauenvollzugs sind entsprechende Cat-Verbindungen neu zu installieren.

## 5.0 Montageunterlagen
5.0  Montageunterlagen
5.01  Beigestellte Unterlagen
  Der Auftraggeber übergibt
        - Ausführungsunterlagen

5.02  Erstellung von Montageplänen
Der AN muss innerhalb bestimmter Einzelfristen seine Montage- und Fertigungsunterlagen mit Eintragungen sämtlicher technischer Daten in 3-facher Ausfertigung als Lichtpausen, davon 1-fach farbig angelegt, beim AG oder seinem Beauftragten vorlegen. Die Einsichtnahme des AG in die Unterlagen entbindet den Auftragnehmer nicht aus seiner Verantwortung für fachgerechte, den Regeln der Technik entsprechende Ausführung seiner Anlagen.
5.03  Montagepläne
Montagepläne müssen eine vollständige Wiedergabe der gesamten vom AN zu liefernden und zu erstellenden Anlagen einschl. der zur Funktion notwendigen bauseitigen Lieferungen und Bauleistungen In leicht erkennbarer Form enthalten.

Die eingetragenen Anlagenteile sind, soweit erforderlich, mit Positionsnummern des Leistungsverzeichnisses zu versehen. Sie sind maßstäblich und mit Bezugsmaßen zum Baukörper einzutragen. Für die Darstellung der Details ist ein geeigneter Maßstab zu wählen. Ggf. ist hierüber mit dem AG Einvernehmen zu erzielen. Darstellungsvorschriften und genormte Symbole sind anzuwenden.

Die zu erstellenden Unterlagen müssen das Projekt kennzeichnen. Sie müssen einen zu vereinbarenden Verteilerschlüssel aufweisen. Geänderte Unterlagen sind kenntlich zu machen und mit einem Index zu versehen. Bei Planungsänderungen sind die Plannummern beizubehalten.

5.04  Weitere Unterlagen
Vorzulegen sind außerdem:
- Datenblätter der Komponenten der angebotenen Anlagen / Anlagenteile

5.05  Planaustausch
Der zur Koordination notwendige Planaustausch zwischen den verschiedenen ineinander greifenden Gewerken ist für den Auftraggeber kostenlos sicherzustellen

5.06  Kosten für Montageunterlagen
Die Kosten für die Anfertigung der Montageunterlagen sind in die Einheitspreise einzurechnen.

## 6.0 Kalkulationshinweise
6.0  Kalkulationshinweise

6.01  Mitwirken
Das Mitwirken bei der Inbetriebnahme der Nebengewerke, soweit davon die Leistungen des AN berührt sind, wird nicht gesondert vergütet.

6.02  Vorhalten und Einsatz
Vorhalten und Einsatz von Arbeitssicherheitsausrüstungen und -Schutzausrüstungen wird nicht gesondert vergütet.

6.03  Einheitspreisbildung
Der Einheitspreis beinhaltet die Lieferung und die betriebsfertige Montage.
Das Angebot umfasst die Lieferung, Lagerung, Beförderung aller Materialien und Baustoffe zur Baustelle, die Herstellung und die Montage bis zur betriebsfertigen Leistung einschl. der Arbeitsvorbereitung und aller erforderlichen Neben- und Nacharbeiten sowie die terminliche und fachliche Koordination mit der Wartungsfirma Bosch sowie der JVA.

Alle ausgeschriebenen Leistungen umfassen jeweils die fertig gestellte Arbeit einschl.  Befestigungs-, Verbindungs-, Klebe- und Dichtungsmittel etc.

  Das Auflegen der vom Auftragnehmer gelieferten Kabel und Leitungen auf die vom Auftragnehmer gelieferten Anlagen / Anlagenteile wird nicht gesondert vergütet.

  Die unter 1.2.2 Erschwernisse beschriebenen Punkte sind zu berücksichtigen.

6.04  Einrichtung
Die für die Durchführung des Auftrages erforderliche sachgemäße Einrichtung der Baustelle mit den erforderlichen Geräten und Gerüsten o. ä. Sowie die Unterbringung aller Arbeitskräfte Aufenthaltsräume ist vom AN selbst vorzunehmen. Nach Aufforderungen durch den AG hat der AN die Baustelle zu räumen und den ursprünglichen Zustand der Baustelleneinrichtungsfläche wieder herzustellen. Die Kosten hierfür sind mit den Einheitspreisen (EP) abgegolten.

6.05  Betreiben vor Abnahme
Das Betreiben der vom Auftragnehmer gelieferten Anlagen bzw. Anlagenteile vor Abnahme führt nicht automatisch zur Abnahme.
  Mit dem Betreiben der Anlagen bzw. Anlagenteile vor Abnahme verbundene Kosten sind mit den Einheitspreisen (EP) abgegolten.

6.06  Schalterprogramme
  Als Kalkulationsbasis der Schalterprogramme sind die Schalterprogramme Busch-Jäger Duro 2000 und Legrand Soliroc oder Gleichwertig in den Standardfarben zu kalkulieren. Das Schalterprogramm ist grundsätzlich dem von AN Starkstrom anzupassen.

## 450 Sanierung Videoanlage (Umstellung Analog- auf Digitaltechnik
Datum: 24.04.2026

### Bereich 01 Sanierung Videoanlage (Umstellung Analog- auf Digitaltechnik

*Hinweis: Ausführungsbedingungen für Videoüberwachungsanlage*
Ausführungsbedingungen für Videoüberwachungsanlage

01 Allgemeine Beschreibung
Für die Sanierung der Videoüberwachung ist der Austausch der im Bestand befindlichen Analogkameras zu IP-Farbkameras geplant. Die Videoanlage ist grundsätzlich als offenes IP-Videoaufzeichnungs- und Managementsystem konzipiert.

Die grundlegende Beschreibung der Anlagenfunktionen sind unter 4.0 Anlagenbeschreibung aufgeführt.

02 Sicherheit
Zur Betriebssicherheit sind alle Kameras mit vadalensicheren Gehäusen zu montieren. Die Kabelführung zu den Kameras hat möglichst verdeckt zu erfolgen. Das Netzwerk für die Kameras ist physikalisch vom restlichen IT-Netz aufzubauen (eigene Switche).

03 Leistungsabgrenzung
Es sind keine Leistungsabgrenzungen vorgesehen. Der AN hat die Videoanlage betriebsfertig einschl. Konfiguration zu übergeben. Die dafür ggf. notwendige Koordination mit der Wartungsfirma Bosch sind einzukalkulieren.

04 Zentralen-Technik
Alle Komponenten der Zentralentechnik sind in bauseits errichteten 19"-Verteilerschränken zu installieren. Dem AN wird die Spannungsversorgung als Steckdosenleiste sowie einen Potentialausgleich in Form einer PA-Schiene zur Verfügung gestellt. Der AN hat die vollständige interne Verkabelung einschl. Patchkabel im Leistungsumfang.

05 Bedienplatz
Die Modernisierung der Bedienplätze sind im Leistungsumfang des AN enthalten. Die dazugehörigen PCs sind in einem 19"-Gehäuse in die entsprechenden Verteiler zu installieren. Die Anzeige und Bedienung erfolgt abgesetzt am eigentlichen Arbeitsplatz mittels KVM-Extendern.

06 Video-Dokumentation
Für die Aufzeichnung der Videosignale sind hochauflösende digitale Mehrkanal-Realtime-Aufzeichnungssysteme bauseits vorhanden (1 Kanal je Kamera und Aufzeichnung, 1 Kanal je Kamera und Übertragung). Der Aufzeichnungszeitraum sowie die Anzahl der Bilder müssen je Kamera einzeln einstellbar sein.

07 Schnittstellen
Die Videoüberwachungsanlage ist als autark arbeitende Sicherheitseinrichtung geplant. Der Ausfall anderer Systeme darf keinen Einfluss auf die Verfügbarkeit der Videoanlage haben.

08 Betriebsfertiger Anschluss
Die Positionen enthalten die Lieferung, Montage und den betriebsfertigen Anschluss aller Kabel und Leitungen sowie das Herrichten der Kabel- und Leitungsenden. Kabeleinführung in die Betriebsmittel sind ggf. anzupassen. Außerdem das Zuliefern von Klein- und Befestigungsmaterial einschl. aller elektrischen und mechanischen Verbindungselemente. Des Weiteren die erste vollständige Programmierung/Parametrierung sowie physische Einstellung der jeweiligen aktiven Komponenten nach des zu erstellenden Pflichtenhefts.

09 Farben
Rangier- und Patchkabelfarben sind in Absprache mit dem AG festzulegen.

10 Kabelfangschienen
Ankommende und abgehende Kabel und Leitungen sind über Kabelfangschienen zu befestigen.

11 Klemmen
Würge- und Klemmverbindungen mittels Lüsterklemmen o. ä. sind nicht zulässig.

12 Bezeichnungsschilder
Alle Verteiler und Kameras sind mit Resopalschilder so zu beschriften, dass die Beschriftung ohne Hilfsmittel zu lesen sind. Abgehenden Kabel und Leitungen sind am Anfang und Ende mit Kabelbezeichnungsschildern zu bezeichnen, aus denen die Kabeltypen, die Aderzahl und der Zielort zu ersehen
sind. Die Kosten sind in die Einheitspreise der jeweiligen Geräte einzukalkulieren.

13 Pläne
Jedem Verteiler sind der Belegungsplan, die Rangier- und Patchfeldlisten sowie ein Übersichtsplan beizufügen.

14 Benutzerkonten und Passwörter
Der AN hat vor Inbetriebnahme mit dem AG die Benutzerkonten und Passwörter für die Anlage abzustimmen. Standardpasswörter sowie Herstellerpasswörter sind nicht zulässig.

15 Anlagentechnik / Kameras
Die Kameras werden über die Switche in den 19"-Verteilerschränken über IP-Technik aufgeschaltet.

#### Abschnitt 01.01 Video-Sicherheitsring

**01.01.0010 Layer 3 Switch ungeblockt 4Ports 19Zoll-Technik**
Nicht modularer Layer 3 Switch, nicht zur logischen Einheit stapelbar, Backplane-Bandbreite ungeblockt, Vollduplexbetrieb, mit 4x Ethernet-Ports 10/100/1000 TX automatische Erkennung,  24x 100/1000 SFP, 4x 10 GB SFP Uplink-Ports im Maximalausbau, Systemsoftware updatefähig (flash memory), mit Inband- und/oder Out-of-Band-Management, Quality of Service (QoS) Priorisierung nach IEEE802.1p und Priorisierung IPv4 und IPv6 DiffServ, VLAN-fähig, mind. 255, an allen Ports, Stromversorgung Gerät mit integriertem Netzteil mit Redundanz, Montage in 19-Zoll-Technik, Netzwerkmanagementunterstützung für SNMPv3 und SSL-Verschlüsselung konfigurierbar, RMON-fähig, Abwehr gegen unerlaubten Zugriff durch Nutzer durch Authentifizierung über IEEE 802.1x mit RADIUS-Server, Access-Kontrolllisten, MAC Authentication Bypass (MAB). Ausführung gemäß Einzelbeschreibung,
Einzelbeschreibungs-Nr 'einschl. 4 St 10 GB SFP-Module und Konfiguration'
Hersteller und Typ barox RY-LGSO25-28
oder gleichwertig,
Hersteller und Typ '....................................................' vom Bieter einzutragen
Menge: 11,000 St
Leistungsbereichkatalog: 062

**01.01.0020 SFP-Modul 1 GB LWL-Singel-/Multimode**
SFP-Modul 1 GB LWL-Singel-/Multimode passend zum vorstehenden Switch
Menge: 115,000 St

**01.01.0030 Layer 3 Switch ungeblockt 24Ports 19Zoll-Technik**
STLB-Bau 2025-04 062
Nicht modularer Layer 3 Switch, nicht zur logischen Einheit stapelbar, Backplane-Bandbreite ungeblockt, Vollduplexbetrieb, mit 24 Ethernet-Ports 10/100/1000 TX automatische Erkennung mit PoE DIN EN 50173-1 (VDE 0800-173-1) (bis 15,4 Watt je Port) über Ethernetadern mit automatischer Erkennung der Phantomspeisung als Mode A oder Spare-Pair-Speisung als Mode B, Typ 3, 2 Ethernet-Uplink-Ports, 2 10 GB SFP Uplink-Ports im Maximalausbau, Systemsoftware update-fähig (flash memory), mit Inband- und/oder Out-of-Band-Management, Quality of Service (QoS) Priorisierung nach IEEE802.1p, und Priorisierung IPv4 und IPv6 DiffServ, VLAN-fähig, mind. 255, an allen Ports, Stromversorgung Gerät mit integriertem Netzteil mit Redundanz, Montage in 19-Zoll-Technik, Netzwerkmanagementunterstützung für SNMPv3 und SSL-Verschlüsselung konfigurierbar, RMON-fähig, Abwehr gegen unerlaubten Zugriff durch Nutzer durch Authentifizierung über IEEE 802.1x mit RADIUS-Server, Access-Kontrolllisten, MAC Authentication Bypass (MAB), Ausführung gemäß Einzelbeschreibung,
Einzelbeschreibungs-Nr 'einschl. 2 St 10 GB SFP-Module und Konfiguration'

Hersteller und Typ 'barox RY-LGSP28-28' oder gleichwertig,

Hersteller und Typ '....................................................' vom Bieter einzutragen
Menge: 4,000 St
Leistungsbereichkatalog: 062

**01.01.0040 Hardware-IP-Router mit NAT**
Hardware-IP-Router mit NAT, Adressraum frei konfigurierbar, Standardrouting von IP V.4- und V.6, TCP, UDP, RTP, RTCP, H.323,
zwei Uplink-Port 10 GB im Maximalausbau,
mit integrierter Gatewayfunktion für SIP/H.323, SIP, H.323, T.38 und UDP,
integriertes E.164 Number Mapping,
Sicherheitsmechanismen für SIP: Unterstützung von SIPS, S/MIME, SIP Digest,
max. 1000 Policies für Policy Based Routing, unter Berücksichtigung der Port-Nr des Netzwerkprotokolls, Quelladresse, Zieladresse, Servicequalität (QOS IntServ und DiffServ kombiniert) und/oder Parametern des TCP oder UDP, Policies frei konfigurierbar, Konfiguration durch AN,
Anzahl zu konfigurierender Policies '100' St,

Sicherheitsmechanismen für Kommunikationsdaten: Unterstützung von SRTP, IPsec,
mit implementiertem Routingprotokoll OSPF,
bis 10 Routingeinträge und automatisches Sperren nicht benutzter logischer Ports,
mit frei konfigurierbarem Ingress Paket Filter,
integrierter Webserver für Konfiguration, nur mit https erreichbar, Stromversorgung Gerät mit integriertem Netzteil oder mit zu lieferndem Steckernetzteil,
Montage in 19-Zoll-Technik,
Netzwerkmanagementunterstützung für SNMPv3 und SSL-Verschlüsselung, RMON-fähig,
Abwehr gegen unerlaubten Zugriff durch Nutzer durch Authentifizierung über IEEE 802.1x mit RADIUS-Server, Access-Kontrolllisten, MAC Authentication Bypass (MAB).
Menge: 5,000 St

**01.01.0050 Umpatchung und Umkonfiguration von Switchen**
Umpatchung und Umkonfiguration von bauseits vorhandenen Switchen für die Kameras in den Video-Sicherheitsring
Menge: 6,000 St

**01.01.0060 Patchung des Video-Sicherheitsrings in Geb. ohne Videoüberw.**
Patchung des Video-Sicherheitsrings in Gebäuden ohne Videoüberwachung.
Menge: 6,000 St

#### Abschnitt 01.02 Kameras Innen

**01.02.0010 IP-Dome-Farb-Kamera CMOS**
IP-Dome-Farb-Kamera DIN EN 62676-1-1 (VDE 0830-7-5-11), DIN EN 62676-1-2 (VDE 0830-7-5-12), DIN EN 62676-4 (VDE 0830-71-4),
- Systemzeit über einen übergeordneten Zeitserver synchronisierbar,
- ONVIF-konform,
  ONVIF-Profil S, G
- mit automatischer Helligkeitsregelung,
- mit CMOS-Halbleitersensor,
- Größe des optischen Aufnahmesensors mind. 1/3 Zoll,
- Auflösung des optischen Sensors mind. 1920 x 1080
  Bildpunkte (Full-HD),
- mit Bildstabilisation,
- Energieversorgung über Ethernet (PoE+, IEEE 802.3at),
- Übertragung des Videosignals über 100 MBit-Ethernet,
- Bandbreite einstellbar durch Variationen von Auflösung und Bildrate,
- TCP/IP,
- als ein H.265-Stream,
- mit HTTPS-Verschlüsselung,
- einschl. Varifokal-Objektiv mit variabler elektromotorisch
  verstellbarer Brennweite und Fokussierung,
  Brennweite von 3 mm,
  Brennweite bis 10 mm,
- und elektromechanisch betätigter Blende, gesteuert durch die Kamera,
- ausgelegt für einen Dauerbetrieb von 24 Stunden an 7 Tagen je Woche,
- einschl. Schutzgehäuse
- aus Aluminium
- mit klarer Kuppel,
- Schutzart IP 66 DIN EN 60529 (VDE 0470-1),
- Schutzgrad Gehäuse gegen mechanische Beanspruchung mind. IK10 DIN EN 62262 (VDE 0470-100),
- Deckenmontage,
einschl. Patchkabel
Arbeitshöhe des Montageortes bis 3,5 m über der Standfläche des hierfür erforderlichen Gerüstes,
Hersteller und Typ BOSCH FLEXIDOME IP outdoor 4000i
oder gleichwertig,
Hersteller und Typ '....................................................' vom Bieter einzutragen
Menge: 156,000 St
Leistungsbereichkatalog: 063

**01.02.0020 IP-Eck-Farb-Kamera CMOS**
IP-Eck-Farb-Kamera DIN EN 62676-1-1 (VDE 0830-7-5-11), DIN EN 62676-1-2 (VDE 0830-7-5-12), DIN EN 62676-4 (VDE 0830-71-4),
- Systemzeit über einen übergeordneten Zeitserver synchronisierbar,
- ONVIF-konform,
  ONVIF-Profil S
- mit automatischer Helligkeitsregelung,
- mit CMOS-Halbleitersensor,
- Größe des optischen Aufnahmesensors mind. 1/3 Zoll,
- Auflösung des optischen Sensors mind. 1920 x 1080 Bildpunkte (Full-HD),
- mit Bildstabilisation,
- Energieversorgung über Ethernet (PoE+, IEEE 802.3at),
- Übertragung des Videosignals über 100 MBit-Ethernet,
- Bandbreite einstellbar durch Variationen von Auflösung und Bildrate,
- TCP/IP,
- als ein H.264-Stream,
- mit HTTPS-Verschlüsselung,
- einschl. Objektiv mit fester Brennweite,
  feste Brennweite 2 mm,
- und elektromechanisch betätigter Blende, gesteuert durch die Kamera,
- ausgelegt für einen Dauerbetrieb von 24 Stunden an 7 Tagen je Woche,
- integrierter IR-LED-Scheinwerfer, Reichweite bis 10 m,
- einschl. Schutzgehäuse
- aus Aluminium
- mit klarer Kuppel,
- Schutzart IP 65 DIN EN 60529 (VDE 0470-1),
- Schutzgrad Gehäuse gegen mechanische Beanspruchung mind. IK10 DIN EN 62262 (VDE 0470-100),
- Eckmontage,
einschl. Patchkabel
Arbeitshöhe des Montageortes bis 3,5 m über der Standfläche des hierfür erforderlichen Gerüstes,
Hersteller und Typ BOSCH FLEXIDOME IP Corner 9000 MP
oder gleichwertig,
Hersteller und Typ '....................................................' vom Bieter einzutragen
Menge: 12,000 St
Leistungsbereichkatalog: 063

**01.02.0030 IP-360°-Farb-Kamera CMOS**
IP-360°-Farb-Kamera DIN EN 62676-1-1 (VDE 0830-7-5-11), DIN EN 62676-1-2 (VDE 0830-7-5-12), DIN EN 62676-4 (VDE 0830-71-4),
- Systemzeit über einen übergeordneten Zeitserver synchronisierbar,
- ONVIF-konform,
  ONVIF-Profil S, G, M, T
- mit automatischer Helligkeitsregelung,
- mit CMOS-Halbleitersensor,
- Größe des optischen Aufnahmesensors mind. 1/1,8 Zoll,
- Auflösung des optischen Sensors mind. 2112 x 2112 (4,5 MP),
- mit Bildstabilisation,
- Energieversorgung über Ethernet (PoE+, IEEE 802.3at),
- Übertragung des Videosignals über 1-Gbit-Ethernet,
- Bandbreite einstellbar durch Variationen von Auflösung und Bildrate,
- TCP/IP,
- als ein H.265-Stream,
- mit HTTPS-Verschlüsselung,
- einschl. Objektiv mit fester Brennweite,
  feste Brennweite 1,155 mm,
- und elektromechanisch betätigter Blende, gesteuert durch die Kamera,
- ausgelegt für einen Dauerbetrieb von 24 Stunden an 7 Tagen je Woche,
- integrierter IR-LED-Scheinwerfer, Reichweite bis 20 m,
- einschl. Schutzgehäuse
- aus Aluminium
- mit klarer Kuppel,
- Schutzart IP 66 DIN EN 60529 (VDE 0470-1),
- Schutzgrad Gehäuse gegen mechanische Beanspruchung mind. IK10 DIN EN 62262 (VDE 0470-100),
- Deckenmontage,
einschl. Patchkabel
Arbeitshöhe des Montageortes bis 3,5 m über der Standfläche des hierfür erforderlichen Gerüstes,
Hersteller und Typ BOSCH FLEXIDOME panoramic 5100i IR
oder gleichwertig,
Hersteller und Typ '....................................................' vom Bieter einzutragen
Menge: 3,000 St
Leistungsbereichkatalog: 063

**01.02.0040 IP-Farb-Kamera CMOS**
IP-Farb-Kamera DIN EN 62676-1-1 (VDE 0830-7-5-11), DIN EN 62676-1-2 (VDE 0830-7-5-12), DIN EN 62676-4 (VDE 0830-71-4) zum Einbau in bauseits vorhandene Fahrzeugscaneinheit
- Systemzeit über einen übergeordneten Zeitserver synchronisierbar,
- ONVIF-konform,
  ONVIF-Profil S, G
- mit automatischer Helligkeitsregelung,
- mit CMOS-Halbleitersensor,
- Größe des optischen Aufnahmesensors mind. 1/3 Zoll,
- Auflösung des optischen Sensors mind. 1920 x 1080 Bildpunkte (Full-HD),
- mit Bildstabilisation,
- Energieversorgung über Ethernet (PoE+, IEEE 802.3at),
- Übertragung des Videosignals über 100 MBit-Ethernet,
- Bandbreite einstellbar durch Variationen von Auflösung und Bildrate,
- TCP/IP,
- als ein H.265-Stream,
- mit HTTPS-Verschlüsselung,
- einschl. Varifokal-Objektiv mit variabler elektromotorisch verstellbarer Brennweite und Fokussierung,
  Brennweite von 3 mm,
  Brennweite bis 10 mm,
- und elektromechanisch betätigter Blende, gesteuert durch die Kamera,
- ausgelegt für einen Dauerbetrieb von 24 Stunden an 7 Tagen je Woche,
- einschl. Schutzgehäuse
- aus Aluminium
- Schutzart IP 66 DIN EN 60529 (VDE 0470-1),
- Schutzgrad Gehäuse gegen mechanische Beanspruchung mind. IK10 DIN EN 62262 (VDE 0470-100),
  Montage in bauseits vorhandene Unterbodenkontrolleinheit
einschl. Patchkabel

Hersteller und Typ '....................................................' vom Bieter einzutragen
Menge: 2,000 St
Leistungsbereichkatalog: 063

**01.02.0050 Mehrpreis für das Öffnen und Verschließen Überfahrkonstruktion**
Mehrpreis für das Öffnen und Verschließen der Überfahrkonstruktion für die Unterbodenkontrolleinheit
Menge: 2,000 St

**01.02.0060 Erweiterungslizenz 1-Kanal für die IP-Kameras**
Erweiterungslizenz 1-Kanal für die vorstehenden IP-Kameras zur Aufzeichnung und Einbindung der Videostreams auf das bauseits vorhanden Bosch Videomanagementsystem (BVMS),
einschl. vollständiger Konfiguration.
Menge: 173,000 St

**01.02.0070 RJ-45 zu LWL Multi- oder Singlemode Medienkonverter**
RJ-45 zu LWL Multi- oder Singlemode Medienkonverter einschl. Netzteil, SFP-Modul, Zubehör sowie passendem Gehäuse für zusätzlichen Installationsraum der vorstehende IP-Kameras
- Ethernet (PoE+, IEEE 802.3at),
- Übertragung des Videosignals über 10/100/1000 MBit-Ethernet
Menge: 82,000 St

**01.02.0080 RJ-45 zu Coax 75 Ohm Medienkonverter**
RJ-45 zu Coax 75 Ohm Medienkonverter einschl. Netzteil,  passendem Unterbaugehäuse und Zubehör zur Montage in vorstehende IP-Dome-Kamera
- Ethernet (PoE+, IEEE 802.3at),
- Übertragung des Videosignals über 10/100 MBit-Ethernet
Menge: 50,000 St

**01.02.0090 19"-Modulgehäuse 2HE zum Einbau von bis zu 19 Konvertermodulen**
19"-Modulgehäuse 2HE zum Einbau von bis zu 19 Konvertermodulen
Modulslots 12 bis 19 Stück
Hot-Swap-fähige Modulaustausch
2 Netzteilkonfiguration, Modulversorgung erfolgt aus dem Gehäuse
Lüftergekühlt
Fehlerausgabe von Netzteilausfall,
Innentemperatur über Nennwert,
Lüfterdrehzahl-Fehler,
Backplane-Spannungsschwelle nicht erreicht,
einschl. Systembedingtem Zubehör.
Menge: 3,000 St

**01.02.0100 Coax 75 Ohm zu RJ-45 Medienkonverter-Modul**
Coax 75 Ohm zu RJ-45 Medienkonverter-Modul passend zum vorstehenden 19"-Modulgehäuse
- 10/100/1000 MBit-Ethernet,
Menge: 50,000 St

**01.02.0110 Demontage und Entsorgung bauseits vorh. Analog-Kamera**
Demontage und Entsorgung bauseits vorh. Analog-Kamera einschl. Demontage von nicht benötigter Patchkabel o. Ä. bis zu einer Arbeitshöhe von 3,5m
Menge: 157,000 St

#### Abschnitt 01.03 Kameras Außen

**01.03.0010 IP-Dome-Farb-Kamera CMOS**
IP-Dome-Farb-Kamera DIN EN 62676-1-1 (VDE 0830-7-5-11), DIN EN 62676-1-2 (VDE 0830-7-5-12), DIN EN 62676-4 (VDE 0830-71-4),
- Systemzeit über einen übergeordneten Zeitserver synchronisierbar,
- ONVIF-konform,
- mit automatischer Helligkeitsregelung,
- mit CMOS-Halbleitersensor,
- Größe des optischen Aufnahmesensors mind. 1/2 Zoll,
- Auflösung des optischen Sensors mind. 1920 x 1080 Bildpunkte (Full-HD),
- Energieversorgung über Ethernet (PoE, IEEE 802.3bt 90W),
- Übertragung des Videosignals über 100 MBit-Ethernet,
- Bandbreite einstellbar durch Variationen von Auflösung und Bildrate,
- TCP/IP,
- als ein H.265-Stream,
- mit HTTPS-Verschlüsselung,
- einschl. Motor-Zoom-Objektiv mit variabler Brennweite,
  Brennweite von 6,6 mm,
  Brennweite bis 198 mm,
- und elektromechanisch betätigter Blende, gesteuert durch die Kamera,
- lokale Speicherkapazität mind. 256 GB,
- ausgelegt für einen Dauerbetrieb von 24 Stunden an 7 Tagen je Woche,
- mit Schwenk-Neigeeinrichtung,
- mit Positionsgebern und über Software einstellbaren Endlagen,
- Verstellbereich waagerecht umlaufend endlos,
- Verstellbereich senkrecht +/- 90 Grad, mit automatischem Erkennen und Umschalten von sinnrichtigem oben und unten im Bild (Auto-Flip),
- Schwenkgeschwindigkeit mind. 100 Grad/s,
- variabel in Abhängigkeit von der Zoom-Stufe und von Bedienervorgaben,
- nach frei wählbarer Zeit Anfahren einer frei wählbaren Grundstellung bez. Schwenk-Neigeeinrichtung und Zoom,
- externer IR-LED-Scheinwerfer, Reichweite bis 100 m,
- Mastaufsatzmontage einschl. Adapter von Sinus 200 zur Mausaufsatz,
  Arbeitshöhe des Montageortes bis 9,5 m über der Standfläche des hierfür erforderlichen Gerüstes, Gerüst wird gesondert vergütet,
- einschl. der Grundeinstellung der Kamera.
Hersteller und Typ BOSCH MIC IP starlight 7100i
oder gleichwertig,
Hersteller und Typ '....................................................' vom Bieter einzutragen
Menge: 30,000 St
Leistungsbereichkatalog: 063

**01.03.0020 RJ-45 zu LWL Multi- oder Singlemode Medienkonverter**
RJ-45 zu LWL Multi- oder Singlemode Medienkonverter einschl. Netzteil, SFP-Modul, Zubehör sowie sowie passendem Gehäuse für zusätzlichen Installationsraum der vorstehende IP-Kameras
- Ethernet (PoE+, IEEE 802.3bt 90W),
- Übertragung des Videosignals über 10/100/1000 MBit-Ethernet
  Einbau in bauseits vorhandenen Kameramast
Menge: 30,000 St

**01.03.0030 Erweiterungslizenz 1-Kanal für die vorst. IP-Kameras**
Erweiterungslizenz 1-Kanal für die vorstehenden IP-Kameras zur Aufzeichnung und Einbindung der Videostreams auf das bauseits vorhanden Bosch Videomanagementsystem (BVMS),
einschl. vollständiger Konfiguration.
Menge: 30,000 St

**01.03.0040 Fahrbare Arbeitsbühne**
Fahrbare Arbeitsbühne
DIN EN 1004-1,
Positionsmenge = Produkt aus 1
(Gebrauchsüberlassungsmenge)
mal 1 StWo
(Gebrauchsüberlassungsdauer)
min. Lastklasse 6 (6 kN/m2), Höhe der Arbeitsplattform über 7 bis 8 m, Arbeitshöhe bis 10m, im Freien, Arbeitsfläche bis 5 m2.
Geeignet für unwegsames Gelände,
einschl. An- und Abfahrt.
Menge: 6,000 StWo
Leistungsbereichkatalog: 001

**01.03.0050 Demontage und Entsorgung bauseits vorh. PTZ-Kamera**
Demontage und Entsorgung bauseits vorh. PTZ-Kamera Sinus 200 (ca. 15kg) mit Hebewerkzeug von 9 m Kameramast einschl. Demontage des Medienkonverters und Kabel zur Kamera.
Menge: 30,000 St

**01.03.0060 Demontage und Entsorgung bauseits vorh. Videokreuzschiene**
Demontage und Entsorgung bauseits vorh. Videokreuzschiene und Videorekorder einschl. nicht benötigter Patchkabel o. Ä.
Menge: 6,000 St

**01.03.0070 Demontage und Entsorgung bauseits vorh. Medienkonverter**
Demontage und Entsorgung bauseits vorh. Medienkonverter.
Menge: 30,000 St

#### Abschnitt 01.04 Bedienplätze

**01.04.0010 LCD-Farbmonitor 24Zoll UHD HDMI**
LCD-Farbmonitor, Bildschirm 24 Zoll, mind. 3840 x 2160 Bildpunkte (UHD-1), mit entspiegelter Bildschirmoberfläche, mit HDMI-Eingang, Kontrastverhältnis statisch mind. 1000:1, Helligkeit mind. 300 cd/m2, Betrachtungswinkel horizontal mind. 160 Grad / vertikal mind. 160 Grad, ausgelegt für einen Dauerbetrieb von 24 Stunden an 7 Tagen je Woche, Ausführung gemäß Einzelbeschreibung,
Einzelbeschreibungs-Nr einschl. Zubehör zur Montage an eine VESA Monitorhalterung
Menge: 20,000 St
Leistungsbereichkatalog: 063

**01.04.0020 Einzelplatzrechner Videomanagementsystem MS Windows 11**
Einzelplatzrechner als PC mit grafischer Benutzeroberfläche, geeignet für den Betrieb der zum Videomanagementsystem zugehörigen Client-Software, mit Betriebssystem MS Windows 11, Arbeitsspeicher mind. 16 GB, mit Grafikkarte geeignet zum gleichzeitigen Anzeigen von 8 Videostreams, mit einer Bildwiederholrate von 30 fps bei einer Auflösung von mind. 1920 x 1080 Bildpunkten (Full-HD), Standzeit der Hardware MTBF 8000 h, 19-Zoll-Gehäuse mit KVM-Extender über Ethernet zum Anschluss von bis zu 4 Monitoren sowie Maus und Tastatur, mit 4 Bildschirmanschlüssen, Schnittstellen über USB, Anzahl USB-Schnittstellen: mind. 3 St, mit LAN-Ethernet-Schnittstelle, 1000 Base TX, Ausführung gemäß Einzelbeschreibung,
Einzelbeschreibungs-Nr Wesentliche Hardware wie CPU, Arbeitsspeicher und Grafikkarte müssen mit dem gewählten Mainboard in den nächsten 5 Jahren aufrüstbar sein. Ebenfalls muss ein Update des Betriebssystems über USB-Massenspeicher vorgehalten werden.
einschl. konfigurierter Clientsoftware BVMS und BIS von Bosch, notwendigem Zubehör Kabel bis 5 m, Lizenzen sind bauseits vorhanden und sind wiederzuverwenden
Menge: 7,000 St
Leistungsbereichkatalog: 063

**01.04.0030 KVM-Extender als Empfänger Montage am Bedienplatz**
KVM-Extender als Empfänger Montage am Bedienplatz
Geeignet für den Anschluss von bis zu 4 Monitoren sowie Maus und Tastatur,
passend zur im vorstehenden Einzelplatzrechner eingesetzten KVM-Extender,
einschl. systembedingtem Zubehör
Menge: 7,000 St

**01.04.0040 VESA-Monitorhalterung zur horizontalen Anreihung**
VESA-Monitorhalterung zur horizontalen Anreihung von 3 Stück 24 Zoll bis 32 Zoll Monitoren einschl. Kabelmanagement und Zubehör zur Montage auf bauseits vorh. Büroarbeitstisch
Menge: 7,000 St

**01.04.0050 Demontage und Entsorgung von Bedienplätzen**
Demontage und Entsorgung von Bedienplätzen
Zu kalkulieren sind
1 St. PC-Miditower inkl. Inhalt,
bis zu 3 St. 19 Zoll Monitore
Menge: 7,000 St

#### Abschnitt 01.05 Übertragungsnetze

*Hinweis: Ausführungsbedingungen für Übertragungsnetz DV und TK-Anlage*
Ausführungsbedingungen Übertragungsnetze DV und TK-Anlage

01 Umfang der Leistung
Der AN liefert alle technischen und aktiven Komponenten für die Sicherheitstechnik einschließlich Kabelnetz-Sicherheitstechnik und Datenverarbeitung.
Für das Leitungsnetz Strukturierte Verkabelung wird vom Betreiber der Anlage die Linkklasse Ea vorgegeben (Anschlussdose/Verteiler).
Die Struktur des Fernmeldenetzes ist wie folgt geplant:
- Dateninstallationskabel 4 x 2 x AWG 22 zwischen Verteiler und
  Anschlussdose
- Abschluss der Leitungen mit Anschlussdose RJ 45
  8polig, Kategorie 6a
- Alle Fernmeldekabel sind in halogenfreier
  Ausführung zu installieren.
Das Leitungsnetz der 230-400 Volt-Ebene wird durch den AN Starkstromanlage errichtet einschl. Verlegesysteme sowie Gerätedosen UP und Brüstungskanal.

02 Installationsarten
- Aufputz-Installation Schutzart IP 44, Technikräume und Nebenräume.
- Unterputz-Installation Schutzart IP 20
  für Büros und Flure

03 Abgrenzung
Entfällt

04 Kalkulationsgrundlage
Abdeckung, Rahmen, Zentraleinsatz sind den Installationsgeräten der Starkstromanlage anzupassen.
Siehe Punkt 6.06 in den Vorbemerkungen.

05 Betriebsfertiger Anschluss
Die Positionen enthalten die Lieferung, Montage und den betriebsfertigen Anschluss aller herangeführten Kabel und Leitungen an Verteiler, Leisten, Patchfeldern und Anschlussdosen sowie das Herrichten der Kabel und Leitungsenden, außerdem das Zuliefern von Klein- und Befestigungsmaterial.

06 Farben
Rangier- und Patchkabelfarben sind in Absprache mit dem AG festzulegen.

07 Kabelfangschienen
Ankommende und abgehende Kabel und Leitungen sind über Kabelfangschienen zu befestigen.

08 Klemmen
Würge- und Klemmverbindungen mittels Lüsterklemmen o. ä. sind nicht zulässig.

09 Kabelbezeichnungsschilder
Alle abgehenden Kabel und Leitungen sind am Anfang und Ende mit Kabelbezeichnungsschildern zu bezeichnen, aus denen die Kabeltypen, der Querschnitt und der Zielort zu ersehen sind.

10 Pläne
Jedem Verteiler sind der Belegungsplan, die Rangier- und Patchfeldlisten sowie ein Übersichtsplan beizufügen. Hierfür ist pro Verteiler eine Schublade vorzusehen.

11 Schließung
Verteiler sind grundsätzlich mit Schwenkhebel-Stangenverschluss zu verriegeln.

12 Leitungsführung
Es ist auf eine sorgfältige gestaltete Leitungsführung entsprechend den Baulinien, waagerecht bzw. senkrecht verlegt, zu achten. Kreuzungen von Leitungen sind möglichst zu vermeiden. Dieser Umstand ist bei der Montageplanung zu berücksichtigen.

13 Trennung der Netzarten
Bei der Installation muss sorgfältig auf die Trennung zwischen den verschiedenen elektrischen Anlagen wie Starkstrom- und Blitzschutz geachtet werden (Begriff Leitungen umfasst auch Installations- und Außenkabel). Die Leitungen sind so zu verlegen, dass Störungen durch Lichtbogen, magnetische oder induktive Beeinflussung (Kurzschluss-, Blitzströme usw.) verhindert werden.

14 Zertifikat
Vom AN ist vor Auftragsvergabe zu bescheinigen, dass die angebotenen Komponenten der Fernmeldeanlage (z. B. DV-Netz) zusammen erfolgreich geprüft worden sind.

*Hinweis: "Verlegung auf vorhandenen Kabelrinnen / in Kanälen / Rohr / Unterflurkanal"*
"Verlegung auf vorhandenen Kabelrinnen / in Kanälen"

Kabel und Leitungen müssen sauber ausgerichtet und geordnet verlegt werden.

Kabelbinder oder Drähte zur Fixierung der Kabel- und Leitungen sind nicht zugelassen. An Kreuzungspunkten ist eine sorgfältige Trennung zu den anderen Kabeln vorzunehmen. Auf Kantenschutz ist zu achten.

Bei Kabelverlegung mit Funktionserhalt sind die in den bauaufsichtlichen Zulassungen des Herstellers genannten Einschränkungen/Kabeltypen, Abstände, ggf. Zubehör für die Verlegesysteme zu beachten und mit einzukalkulieren.

*Hinweis: "Verlegung mit Bügelschelle"*
"Verlegung mit Bügelschelle"

Grundsätzlich sind zur Befestigung der Kabel und Leitungen an C-Profilschienen und Kabelleitern nur Bügelschellen zugelassen. Kabelbinder sind nicht erlaubt.

Eine Bündelung der Kabel unter einer Schelle wird zugelassen. Der Schellenabstand sollte nicht unter 30 cm liegen und 60 cm nicht überschreiten.
Bei Kabelverlegung mit Funktionserhalt sind die in den bauaufsichtlichen Zulassungen des Herstellers genannten Einschränkungen/Kabeltypen, Abstände, ggf. Zubehör für die Verlegesysteme zu beachten und mit einzukalkulieren.

*Hinweis: "Verlegung mit serienmäßiger Sammelbefestigung"*
"Verlegung mit serienmäßiger Sammelbefestigung"

Befestigung mit Sammelhalter aus Stahl Leitungsführung nur rechtwinklig zu den Baulinien. Befestigungsabstand max. 0,5 m.
Der Füllfaktor der Sammelhalter sollte 50 % nicht übersteigen. Für die Leitungsverlegung unter anderem oberhalb von Zwischendecken.

Die Befestigung von Zuleitungskabel ab 10 mm2 sollte mit
Bügelschellen und C-Profilschiene erfolgen. Max. Schellenabstand 0,5 m.

Bei Zwischendecken mit Brandschutzanforderungen sind die in den bauaufsichtlichen Zulassungen des Herstellers genannten Einschränkungen/Kabeltypen, Abstände, ggf. Zubehör für die Verlegesysteme zu beachten und mit einzukalkulieren.

Bei Kabelverlegung mit Funktionserhalt sind die in den bauaufsichtlichen Zulassungen des Herstellers genannten Einschränkungen/Kabeltypen, Abstände, ggf. Zubehör für die Verlegesysteme zu beachten und mit einzukalkulieren.

*Hinweis: "Verlegung unter Putz"*
"Verlegung unter Putz"

Durch die verwendeten Installationsmaterialien dürfen keinerlei Putzverfärbungen entstehen, auch bei dünner Putzschicht nicht.
Es ist Sache des AN, sich über die vorgesehene Stärke der Putzschicht zu informieren. Die Schlitze sind zu fräsen und dürfen nicht überdimensioniert werden. Die Abrechnung erfolgt separat.

Zur Befestigung der Leitungen sind Isolierstoff-Materialien zu verwenden. Die Verwendung von Nägeln bzw. Gips als Befestigungsmaterial ist nicht gestattet.

*Hinweis: "Unzulässige Verlegearten für Kabel, Leitungen und Rohre"*
"Unzulässige Verlegearten für Kabel, Leitungen und Rohre"

-  Durchhängen in Zwischendecken (Hohldecken) und
  Installationsböden (Montageboden) oder Schächte
-  Loses Verlegen auf den Deckenkonstruktionen sowie das Befestigen der Leitungen an Konstruktionsteilen von Zwischendecken
-  Berühren von oder Befestigen an Heizungsrohren, Heißwasserleitungen, Klima- oder Lüftungskanälen
-  Befestigen an Fernmelde- bzw. Starkstromkabeln
-  Anbinden mit blanken Drähten
-  Unterklemmen von Leitungen unter Nägel, Mauerhaken oder dergl.

**01.05.0010 Datenkabel Horizontal-Steigbereich Kat.6A ungeschirmt 4x2xAWG22 halogenfrei flammwidrig vorh.Kabelrinne/Kanal**
STLB-Bau 2025-04 061
Datenkabel für den Horizontal- und Steigbereich DIN EN 50288-11-1 (VDE 0819-11-1), Kategorie 6 Index A tiefgestellt DIN EN 50173-1 (VDE 0800-173-1), ungeschirmt, Trennklasse d DIN EN 50174-2 (VDE 0800-174-2), für PoE, Typ 3, Leitungswiderstand 0,065 Ohm/m und Kabeldurchmesser 0,007 m DIN EN 50174-2 (VDE 0800-174-2), Link-Klasse E Index A tiefgestellt, DIN EN 50173-1 (VDE 0800-173-1), 4 x 2 x AWG 22, halogenfrei, flammwidrig, auf vorh. Kabelrinnen oder in offene Kanäle, Ausführung gemäß Einzelbeschreibung,
Einzelbeschreibungs-Nr 'Verlegung auf bauseits vorhandene Kabeltrassen oder in Installatonskanälen'
Menge: 1370,000 m
Leistungsbereichkatalog: 061

**01.05.0020 19Zoll-Patchfeld symm. 1HE 24x8 modular Kat.6A**
STLB-Bau 2025-04 061
19 Zoll Patchfeld, symmetrisch, eine Höheneinheit, 24 x 8, modular, Kategorie 6 Index A tiefgestellt DIN EN 50173-1 (VDE 0800-173-1), Link-Klasse E Index A tiefgestellt, DIN EN 50173-1 (VDE 0800-173-1), Potentialausgleich DIN EN 50310 (VDE 0800-2-310), RJ45-Buchse DIN EN 60603-7-51, Ausführung gemäß Einzelbeschreibung,
Einzelbeschreibungs-Nr 'Einbau in bauseits vorhandenen Datenverteilerschrank, RJ45-Module müssen mindestens POE+ 802.3at vorweisen'
Menge: 3,000 St
Leistungsbereichkatalog: 061

**01.05.0030 Buchse dienstneutral Kat.6A**
STLB-Bau 2025-04 061
Buchse, dienstneutral, RJ45 DIN EN 60603-7-51 (VDE 0687-603-7-51), Kategorie 6 Index A tiefgestellt DIN EN 50173-1 (VDE 0800-173-1), Ausführung gemäß Einzelbeschreibung,
Einzelbeschreibungs-Nr 'RJ45-Module müssen mindestens POE+ 802.3at vorweisen'
Menge: 30,000 St
Leistungsbereichkatalog: 061

**01.05.0040 Daten-Anschlusskabel symm. Kat.6A L 0,5 m**
Daten-Anschlusskabel, symmetrisch, Kategorie 6 Index A tiefgestellt DIN EN 50173-1 (VDE 0800-173-1), Link-Klasse E Index A tiefgestellt, DIN EN 50173-1 (VDE 0800-173-1), als Patchkabel, Stecker beidseitig,
Länge Kabel bis 0,5 m, geschirmt, Ausführung gemäß Einzelbeschreibung,
Einzelbeschreibungs-Nr Stecker und Kabel geeignet für PoE++ bis 90W
Menge: 100,000 St
Leistungsbereichkatalog: 061
DIN276_18: 457

**01.05.0050 Daten-Anschlusskabel symm. Kat.6A L 0,6-2,0 m**
Daten-Anschlusskabel, symmetrisch, Kategorie 6 Index A tiefgestellt DIN EN 50173-1 (VDE 0800-173-1), Link-Klasse E Index A tiefgestellt, DIN EN 50173-1 (VDE 0800-173-1), als Patchkabel, Stecker beidseitig,
Länge Kabel 0,6 m bis 2,0 m, geschirmt, Ausführung gemäß Einzelbeschreibung,
Einzelbeschreibungs-Nr Stecker und Kabel geeignet für PoE++ bis 90W
Menge: 90,000 St
Leistungsbereichkatalog: 061
DIN276_18: 457

**01.05.0060 Patchkabel LWL L 2 m**
Patchkabel, LWL Singel-/Multimode je nach Notwendigkeit, Länge Kabel bis 2 m
Menge: 140,000 St
Leistungsbereichkatalog: 061
DIN276_18: 457

**01.05.0070 Bohrung Durchm. bis 25mm T bis 25cm, Schrägbohrung**
Bohrung als Schrägbohrung in Decken, Stahlbeton oder Mauerwerk, Bohrdurchmesser bis 25 mm, Bohrtiefe bis 25 cm, Arbeitshöhe bis 5 m, aufgenommene Stoffe entsorgen.
Menge: 16,000 St
Leistungsbereichkatalog: 084

**01.05.0080 Bohrung Durchm. bis 25mm Horizontalbohrung in bauseits vorhandene Metallbrandschutzkanäle**
Bohrung als Horizontalbohrung in bauseits vorhandene Metallbrandschutzkanäle inkl. Sicherung vorhandener Kabel und Leitungen, Bohrdurchmesser bis 25 mm, Arbeitshöhe bis 5 m, aufgenommene Stoffe entsorgen.
Menge: 16,000 St
Leistungsbereichkatalog: 084

**01.05.0090 Kabelverschraubung, metrisches Gewinde,**
Kabelverschraubung, metrisches Gewinde, Set mit Gegenmutter M20
Menge: 14,000 St

**01.05.0100 Elektroinstallationsrohr Stahl bandverz AD 20mm AP Abstandsschellen E30 Funktionserhalt**
STLB-Bau 2025-10 053
Elektroinstallationsrohr DIN EN 61386 (VDE 0605), Maße DIN EN 60423, aus bandverzinktem Stahl DIN EN 10346, einwandig, glatt, starr, Außendurchmesser 20 mm, Druckfestigkeit Klasse 4 - schwer (1250 N) DIN EN 61386-1 (VDE 0605-1), Klasse Schlagbeanspruchung 4 - schwer DIN EN 61386-1 (VDE 0605-1), Verlegung offen, auf Putz, mit Abstandsschellen, Feuerwiderstandsklasse E 30 mit Funktionserhalt, Arbeitshöhe des Montageortes bis 3,5 m über der Standfläche des hierfür erforderlichen Gerüstes.
Menge: 40,000 m
Leistungsbereichkatalog: 053

**01.05.0110 Elektroinstallationsrohr Stahl bandverz AD 20mm AP Abstandsschellen**
STLB-Bau 2025-10 053
Elektroinstallationsrohr DIN EN 61386 (VDE 0605), Maße DIN EN 60423, aus bandverzinktem Stahl DIN EN 10346, einwandig, gewellt, flexibel, Außendurchmesser 20 mm, Druckfestigkeit Klasse 4 - schwer (1250 N) DIN EN 61386-1 (VDE 0605-1), Klasse Schlagbeanspruchung 3 - mittel DIN EN 61386-1 (VDE 0605-1), Verlegung offen, auf Putz, mit Abstandsschellen, Arbeitshöhe des Montageortes bis 3,5 m über der Standfläche des hierfür erforderlichen Gerüstes, Ausführung gemäß Einzelbeschreibung,
Einzelbeschreibungs-Nr 'inkl. passenden Steckmuffen (beidseitig) zur Verbindung mit Stahlpanzerrohr M20'
Menge: 10,000 m
Leistungsbereichkatalog: 053

**01.05.0120 Öffnen und Verschließen von bauseits vorh. Brandschottungen**
Öffnen und Verschließen von bauseits vorhandenen Brandschottungen bis zu 0,1m² einschl Fotodokumentation und Eintragung in Grundrisse mit Brandschottnummer
Menge: 20,000 St

**01.05.0130 Öffnen und Verschließen von bauseits vorh. Brandschutzkanälen**
Öffnen und Verschließen von bauseits vorhandenen Brandschutzkanälen einschl. Fotodokumentation und Eintragung in Grundrisse
Menge: 170,000 m

**01.05.0140 Brandschott von Einzelbohrungen bis 40mm**
Brandschott von Einzelbohrungen bis 40mm Durchmesser in Wänden und Decken
Menge: 16,000 St

#### Abschnitt 01.06 Stundenlohnarbeiten

*Hinweis: Vorbemerkungen Stundenlohnarbeiten Elektroinstallationen*
Vorbemerkungen Stundenlohnarbeiten Elektroinstallationen

Da es sich bei diesem Projekt um eine Neu- und Umbaumaßnahme handelt, die das Bauen im Bestand erfordert, ist die Ausschreibung von Tagelohnarbeiten in entsprechendem Umfang erforderlich. Im Stundennachweis werden nur solche Arbeiten anerkannt, bei denen sich die Leistung nicht eindeutig und umfassend beschreiben lässt, sodass die Bildung einer Leistungsposition für den Bieter ein unkalkulierbares Risiko darstellen würde.

Für die Ausführung der Stundenlohnarbeiten gelten Grundsätzlich die Maßgaben der VOB/B § 15 sowie die folgenden Bedingungen.

Der AN muss auf den Stundenzetteln neben den üblichen Daten und Personenangaben - folgendes deutlich lesbar aufführen:

- Veranlassung für die betreffende Arbeit (ggf. Auftragsdaten)
- Genaue Ortsbeschreibung der Arbeit (z. B. Geschoss, Raum-Nr., Achsen usw.)
- Beschreibung der ausgeführten Arbeit
- Genaue Bezeichnung des (dabei) verarbeiteten/verbrauchten Materials.

- Soweit nicht im Einzelfall der Einsatz einer bestimmten Mitarbeiterqualifikation vereinbart ist, wird im Anerkennungsfall nur die Tarifgruppe vergütet, die den Anforderungen der Arbeit  entspricht, unabhängig davon, ob die Arbeit tatsächlich von einer höheren Tarifgruppe ausgeführt wurde.
- Der Einsatz von Werkzeugen und Montagehilfen wird nicht gesondert vergütet. Für bauaufsichtliches Personal (Bauführer, Polier usw.) erfolgt, wenn nicht besonders angeordnet oder nachweislich durch die UVV gefordert, keine Vergütung.
- Die Stundenverrechnungssätze enthalten:
- Die Lohn- und Gehaltskosten der Baustelle;
- Die Lohn- und Gehaltsnebenkosten der Baustelle;
- Die Stoffkosten der Baustelle;
- Die Kosten der Einrichtungen, Geräte, Maschinen und maschinellen Anlagen der Baustelle;
- Die Fracht-, Fuhr- und Ladekosten;
- Die Sozialkassenbeiträge und Sonderkosten, die bei wirtschaftlicher Betriebsführung entstehen, mit angemessenen Zuschlägen für Gemeinkosten und Gewinn (einschließlich allgemeinem Unternehmerwagnis);

Tagelohnstunden und Leistungen nach VOB/B § 2 (8) 2 sind vor der Ausführung anzumelden und dürfen nur auf Anweisung der Bauleitung ausgeführt werden. Über die Stundenlohnarbeiten hat der AN arbeitstäglich geführte Stundenzettel in regelmäßigen kurzen Abständen, mindestens jedoch innerhalb von 7 Kalendertagen, mit Materialnachweis 2-fach bei der Objektüberwachung zur Unterschrift und Anerkennung sowie durchschriftlich bei dem AG:

 Freie Hansestadt Bremen
Sondervermögen für Immobilien und Technik (Stadt)
vertreten durch
Immobilien Bremen
Eigenbetrieb der Stadtgemeinde Bremen
Herr Jeck
Theodor Heuss Allee 14
28215 Bremen

Per Fax: 0421/ 496 59607 einzureichen.

Die anerkannten Stundenzettel sind der Abrechnung beizufügen. Bei einer nicht den Bedingungen entsprechenden Vorlage der Stundennachweise, behält sich der AG vor, diese nicht anzuerkennen. Eine nachträgliche Anerkennung gemäß VOB/B § 8 Abs. 2 wird ausdrücklich vorbehalten.

**01.06.0010 Monteur-in sämtliche Kosten/Zuschläge**
STLB-Bau 2024-10 091
Stundenlohnarbeiten durch Monteur/-in
der Verrechnungssatz für die jeweilige Arbeitskraft umfasst sämtliche Aufwendungen wie Lohn- und Gehaltskosten, Lohn- und Gehaltsnebenkosten, Zuschläge, lohngebundene und lohnabhängige Kosten, sonstige Sozialkosten, Gemeinkosten, Wagnis und Gewinn.
Menge: 20,000 h
Leistungsbereichkatalog: 091
DIN276_18: 399

**01.06.0020 Helfer/-in sämtliche Kosten/Zuschläge**
Stundenlohnarbeiten durch Helfer/-in
der Verrechnungssatz für die jeweilige Arbeitskraft umfasst sämtliche Aufwendungen wie Lohn- und Gehaltskosten, Lohn- und Gehaltsnebenkosten, Zuschläge, lohngebundene und lohnabhängige Kosten, sonstige Sozialkosten, Gemeinkosten, Wagnis und Gewinn.

Falls keine Helfer oder Auszubildende beschäftigt werden, sind Monteurskosten anzugeben.
Menge: 20,000 h
DIN276_18: 399

#### Abschnitt 01.07 Dokumentation

*Hinweis: Ausführungsbedingungen für die Dokumentation gem. VOB*
Ausführungsbedingungen für die Dokumentation gem. VOB

Für die Erstellung der technischen Dokumentation werden dem Auftragnehmer im DWG- oder DXF-Format als Grundriss- und Schnittpläne sowie Übersichtsschaltpläne der Baumaßnahme zur Verfügung gestellt.

In der Dokumentation müssen alle ausgeführten Leistungen, wie sie in den Montagezeichnungen enthalten waren, einschl. Eintragung aller bei der Montage vorgenommenen Veränderungen, Ergänzungen und durch Nachtragsaufträge belegte Erweiterungen, in dem zur Abnahme anstehenden Zustand enthalten.

Bei der Aufstellung der technischen Dokumentation
ist folgende Gliederung vorzunehmen:

Teil 1  Pläne und Kabellisten gem. DIN 40 700
  bis 40 717
Teil 2  Protokolle, Spezifikationen
Teil 3  Bedienungs- und Wartungsanweisungen,
  sicherheitsrelevante Maßnahmen,
  Gerätekarteien

Die Unterlagen sind in 3-facher Ausfertigung digital auf USB-Massenspeicher sowie 1-fach in Papierform, übersichtlich geordnet, einschl. Inhaltsverzeichnis, mind. 14 Tage vor der Abnahme bei der Fachbauleitung vorzulegen.

Ist zum Zeitpunkt der Abnahme aus Gründen, die nicht
vom AN zu vertreten sind, eine komplette und vollständige Erstellung der Dokumentation nicht möglich,
so hat der AN dem Nutzer kostenfrei einen Satz der
bereits fertig gestellten Unterlagen als "Arbeitsunterlage" auszuhändigen.

Messprotokolle müssen grundsätzlich reproduzierbar sein, d. h. sie müssen mindestens, neben dem Messergebnis, die folgenden allgemeinen Angaben enthalten:
- verwendetes Messgerät einschl. Messkabel
- Version der Messgerätesoftware
- ggf. NVP Wert
- Messobjekt, z. B. Kabeltyp
- Datum der Prüfung und ausführende Fachkraft

Der Maßstab für grafische Darstellungen ist so zu wählen, dass anhand des Ausdruckes die Auswertungen vorgenommen werden können.
Der Bauherr oder dessen Vertreter ist vor Durchführung von Messungen rechtzeitig über den Termin zu informieren.
Im Rahmen der Abnahme sind Messungen stichprobenartig (bis zu 10 von Hundert) zu wiederholen.

In die Dokumentation sind passend zur ausgeführten Leistung Pläne und Kabellisten, Fließschemata usw. für Stark-
und Fernmeldeanlagen im Wesentlichen
bestehend aus:
- Aufstellungsplänen und Aufbauplänen
- Prinzipschaltplänen - Blockschaltplänen
- Stromlaufplänen nach DIN 40 719, Teil 3 und
  mit geltenden Normen
- Klemmenplänen
- Innenschaltplänen
- Wirkschaltplänen und Bauschaltplänen
- Übersichtsschaltplänen nach DIN 40 719, Teil 4
  mit Symbolen nach DIN 40 900, Teil 10
- Verteilerbelegungsplänen
- Installationsplänen nach DIN 40 719, Teil 5,
  Symbole DIN 40 717
- Kabellisten mit Zielbezeichnungen
- Strangschemata
- Kennzeichnung el. Betriebsmittel gem.
  DIN 40 719, Teil 2

sowie Messprotokolle zur
Stark- und Fernmeldeanlagen, Spezifikationen usw. im
Wesentlichen bestehend aus:
- Durchführung der gem. VDE, DIN und DGUV
  Vorgeschriebenen Prüfungen, Messungen etc. mit
  Aufstellung der Messergebnisse
- Isolationsmessung
- Potentialausgleich
- Schleifenwiderstandsmessung
- Messung des Erdungswiderstandes
- Wirksamkeit der Schutzmaßnahmen und
  Schutzeinrichtungen
- Dämpfungsmessung für Lichtwellenleiterkabel zur Feststellung  der absoluten Dämpfung als einseitige Messung mit Vor- und Nachlauffaser je 100 m, EN 50346 ist zu beachten
- OTDR-Messung für Lichtwellenleiterkabel zur Erfassung des relativen Dämpfungsverlaufes als einseitige Messung mit Vor- und Nachlauffaser je 100 m, EN 50346 ist zu beachten

**01.07.0010 Pauschale f. d. Dokumentation**
Pauschale
für ein Stück zusätzliche Vervielfältigung der
Pläne und Kabellisten, Fließschemata usw. für Stark-
und Fernmeldeanlagen im Wesentlichen
bestehend aus:
- Aufstellungsplänen und Aufbauplänen
- Prinzipschaltplänen - Blockschaltplänen
- Nachweis der Selektivität des koordinierten Blitz-
  und Überspannungsschutzes
- Stromlaufplänen nach DIN 40 719, Teil 3 und
  mit geltenden Normen
- Klemmenplänen
- Innenschaltplänen
- Wirkschaltplänen und Bauschaltplänen
- Übersichtsschaltplänen nach DIN 40 719, Teil 4
  mit Symbolen nach DIN 40 900, Teil 10
- Verteilerbelegungsplänen
- Installationsplänen nach DIN 40 719, Teil 5,
  Symbole DIN 40 717
- Kabellisten mit Zielbezeichnungen
- Strangschemata
- Kennzeichnung el. Betriebsmittel gem.
  DIN 40 719, Teil 2
 (je Ausfertigung)
Menge: 1,000 St

**01.07.0020 Pauschale f. d. Messprotokolle**
Pauschale
für ein Stück zusätzliche Vervielfältigung der Messprotokolle
Stark- und Fernmeldeanlagen, Spezifikationen usw. im
Wesentlichen bestehend aus:
- Durchführung der gem. VDE, DIN und UVV
  vorgeschriebenen Prüfungen, Messungen etc. mit
  Aufstellung der Messergebnisse
- Isolationsmessung
- Potentialausgleich
- Schleifenwiderstandsmessung
- Messung des Erdungswiderstandes
- Wirksamkeit der Schutzmaßnahmen und
  Schutzeinrichtungen
- Dämpfungsmessung für Lichtwellenleiterkabel zur Feststellung  der absoluten Dämpfung als einseitige Messung mit Vor- und Nachlauffaser je 100 m, EN 50346 ist zu beachten
- OTDR-Messung für Lichtwellenleiterkabel zur Erfassung des relativen Dämpfungsverlaufes als einseitige Messung mit Vor- und Nachlauffaser je 100 m, EN 50346 ist zu beachten
- Kategorie 6 für Cu
  - Aderbelegung
  - max. Dämpfung je Aderpaar mit Angabe der ungünstigsten Frequenz
  -  Next je Kabel mit Angabe der ungünstigsten Frequenz
  -  retourn loss
  Gleichstromwiderstand
  -  Streckenlänge
  -  Wellenwiderstand
  -  Laufzeit
  -  Laufzeitunterschied
  -  Power sum next
  -  Elfext
  -  PS elfext
  -  ACR
  - PSACR
Menge: 1,000 St

**01.07.0030 Pauschale f. rechnergestützte Planerstellung und Doku**
*** Pauschalposition
Pauschale

für rechnergestützte Planerstellung und Dokumentation.

Das Programm sollte die Anwendung von Industrienormen
für grafische Symbole, Zeichen und Datenformate unterstützen. Die Datenorganisation sollte Ergänzungen und
Modifikationen ohne größere Nachbearbeitung erlauben.

Umfang:

- Dokumentation der Pläne und Kabellisten,
  Fließschemata usw.
- Ergebnisse der Messungen
- Auflistung der gelieferten Geräte
- Dokumentation der Pläne im Außenbereich

Die Daten sollten in einer Datei oder Datenbank so
gespeichert werden, dass die Durchgängigkeit zwischen
allen Dokumenten sowie zwischen Anlagen bzw. Ausrüstung
und den Dokumenten sichergestellt ist.
Menge: 1,000 psch

**01.07.0040 Digitalisieren von vorhandenen Unterlagen**
Digitalisierung von vorhandenen Unterlagen (Schaltplanunterlagen Stark- und Schwachstromverteiler), bestehend aus bis ca. 50 Seiten DIN A4 bzw. DIN A3, Dateiformat als bearbeitbare Datei.
Menge: 10,000 St

**01.07.0050 Aufnahme und Dokumentation (als Tabelle)**
Aufnahme und Dokumentation (als Tabelle) der im Bestand befindlichen Stecker- und Kupplungstypen für LWL- und Coaxialanschlüssen je Gebäude für die in der Baumaßnahme benötigten Schnittstellen
Menge: 10,000 St

**01.07.0060 Pauschale Erstellung Pflichtenheft**
Pauschale
für die Erstellung des Pflichtenheftes Videoüberwachungsanlage auf Basis des Lastenheftes und in Zusammenarbeit mit dem Nutzer inkl. Mehraufwendungen zur Aufstellung je Vollzugsgruppe ca. 5 Stück.
Menge: 1,000 St

**01.07.0070 Einweisung vor Ort AnzTeilnehmer 10 St**
Einweisung der Bediener zur sachgerechten Durchführung sämtlicher Bedienerarbeiten an der Videoüberwachungsanlage in Anlehnung an die DIN VDE 0833-1 (VDE 0833-1), zur Erstinbetriebnahme, vor Ort, mit praktischen Übungen, an installierter Anlage,
Anzahl der Teilnehmer 10 St,
Dauer der Schulung/Einweisung 4 h.
Menge: 1,000 St
Leistungsbereichkatalog: 064
DIN276_18: 453
